# Deutsches Museum Sammlungsbau
Angebotsaufforderung (GAEB DA XML 3.2, DA83)
Projekt: 1773_RA2
Währung: EUR
Nebenangebote zugelassen: ja
Auftraggeber: Deutsches Museum, Museumsinsel 1, 80306 München, D
Erstellt mit: GXML Toolbox V3.3 R20210630, iTWO_64 V11.0.319, 27.01.2026

## Bauherr und Auftraggeber
Bauherr und Auftraggeber:  Deutsches Museum
  München

  Museumsinsel 1
  85038 München

Projekt:  Deutsches Museum
        2. Realisierungsabschnitt

Gewerk:  Medientechnik

VE-Nummer:  TPB.630.01

Ausschreibungsnummer:  RuV-11000-2025-084

Beginn ca.:  KW 47/2026
M&W ca.  KW 47/2026
Montage ca.:  KW 06/2027
Ende:  KW 12/2027

## Leistungsumfang des Auftragnehmers
Leistungsumfang des Auftragnehmers

Die Ausschreibung beinhaltet im Wesentlichen nachfolgende betriebsfertige Lieferungen und Leistungen:
- Baustelleneinrichtung
- Medientechnik
- M+W-Planung
- Dokumentation
- Bedienen und Betreiben
- Sonstiges

Nicht im Leistungsumfang des Auftragnehmers:

- Elektrotechnik

Grobterminschiene
Installationsbeginn ca. KW08/2027
Funktionsfähige Infrastruktur ca. KW12/2027

Sämtliche Positionen beinhalten die komplette Lieferung inkl. aller erforderlichen Nebenleistungen und die betriebsfertige Montage.
Die erforderlichen Anschlüsse von Kabel, Leitungen usw. für vom Auftragsnehmer gelieferte Anlagenteile und Komponenten sind in den Einheitspreisen abgegolten.
Anschlüsse von Kabeln und Leitungen werden dem Auftragnehmer nur für bauseits beigestellte Betriebsmittel gemäß Leistungspositionen vergütet.

## Anlagen
Anlagen:

Formblätter und allgemeine LV-Anlagen

Anlagen A

211 EU Aufforderung zur Abgabe eines Angebotes EU

212 EU Teilnahmebedingungen EU

216_Verzeichnis vorzulegender Unterlagen

242.H Instandhaltung

Anlagen B

Anlage1_BauRisk-Versicherung

Anlage 2_2_Bauteiluebersicht-A4-RA1-RA2

Anlage 2_3_Bauteiluebersicht Sammlungsbau

Anlage 2_TPB-UEB_CBB_UEB_OH_DM_Anlagen-LHB

Anlage 2_TPB-UEB_CBB_UEB_OH_DM_Logistikhandbuch

Anlage 3_Sicherheitsmerkblatt_Zutrittsbedingungen für Fremdfirmen

Anlage 4_LSM

Anlage 9_Duebelbefestigungen-an-Bestanddecken

Anlage 10_1_Dokumentenablage

Anlage 10_Richtlinie Bauwerksdokumentation

Anlage 11_1_CAD_Systemanforderungen

Anlage 11_CAD_Richtlinien

Anlage 12_Ansprechcodes

Anlage 13_Anlagenkennzeichnung

Anlage 14_Brandschutzordnung Baustelle RA2

Anlage 15_PHB Zukini RA2

Anlage 16_Richtlinien für Gestaltung, technische Ausrüstung und den Einbau von Medienstationen und medienunterstützende Demonstrationen Version 4.0

241 Abfall

244 Datenverarbeitung

Anlagen C

124 Eigenerklärung zur Eignung

127 Erklärung_Bezug_Russland

213.H Angebotsschreiben_ohnelose

221 Preisermittlung bei Zuschlagskalkulation

222Preisermittlung bei Kalkulation ueber die Endsumme

228_Nichteisenmetalle

233 Verzeichnis der NU

234 Bietergemeinschaft

235 Verzeichnis der Unternehmerleistungen

## Zusätzliche Technische Vertragsbedingungen (ZTV) Allgemeiner Teil
Zusätzliche Technische Vertragsbedingungen (ZTV)

ZTV - Allgemeiner Teil

1.  Baustellenbeschreibung

1.1  Lage der Baustelle

Das denkmalgeschützte Deutsche Museum liegt auf der Museumsinsel zwischen der „großen“ und der „kleinen“ Isar und umfasst die Gebäude Sammlungsbau, Bibliotheksbau und Forum. Durch die Insellage sind die Gebäude nur über Uferstraßen erschlossen.

Das Deutsche Museum einschließlich seiner in der Bauzeit geschaffenen Ausstattungsobjekte ist in die Denkmalliste als Einzeldenkmal eingetragen.

Das Grundstück des Sammlungsbaus befindet sich auf der Gemarkung München, Sektion VIII. Eigentümer des Grundstücks ist die Landeshauptstadt München.

Der Sammlungsbau umfasst eine Fläche von ca. 79.000 m² BGF und ein Gebäudevolumen von ca. 449.000 m³ BRI. Er besteht im Wesentlichen aus drei Untergeschoßen, Erdgeschoß und drei oberirdischen Geschoßen mit Zwischengeschoßen.

Im Rahmen der „Zukunftsinitiative“ wird das Deutsche Museum in zwei Realisierungsabschnitten (RA1 und RA2) umfassend saniert und modernisiert.

Die Sanierung des Sammlungsbaus umfasst auch die Behebung funktionaler Defizite und die Umsetzung eines ausstellungsübergreifenden architektonischen Gestaltungskonzeptes in Verbindung mit der Neugestaltung der Ausstellungen.

Die Baustelle befindet sich vollständig auf der Museumsinsel und schließt im Nordwesten an das westliche und im Nordosten an das östliche Verbindungsbauwerk zum Bibliotheksbau an.

1.2  Museumsbetrieb während der Baumaßnahme

Während der Baumaßnahme im „Realisierungsabschnitt 2“ finden im angrenzenden „Realisierungsabschnitt 1“ kontinuierlich Museumsbetrieb und Sonderveranstaltungen statt. Weiter grenzen an den RA2 die beiden Verbindungsbauten Ost und West an, in denen museumsinterne und baustellenbezogene Services untergebracht sind, sowie auf Teilflächen (EG West) Bauarbeiten geplant sind. Um den Museumsbetrieb und die Sonderveranstaltungen im „Realisierungsabschnitt 1“ durch den Baustellenbetrieb im „Realisierungsabschnitt 2“ so wenig als möglich zu beeinträchtigen, und um die erforderliche Baustellenabtrennung in F90-Qualität zu gewährleisten sind die Realisierungsabschnitte durch bestehende Massivwände bzw. durch provisorische Trockenbauabtrennungen in Brandschutzqualität voneinander getrennt (Abschnittstrennung siehe beiliegender Übersichtsplan RA1, RA2).

Für die Abwicklung seiner Leistungen muss der Auftragnehmer (AN) berücksichtigen, dass es zu Erschwernissen aufgrund der beschriebenen Randbedingungen kommen wird. Unter anderem werden dies mindestens folgende Randbedingungen sein:

- Parallel stattfindender Museumsbetrieb und Sonderausstellungen
- Lärmintensive Arbeiten sind mit dem AG hinsichtlich eventueller Veranstaltungen abzustimmen, ein Veranstaltungskalender wird durch den AG rechtzeitig verteilt. Während dieser Zeiten kann die Zufahrtmöglichkeit ggf. eingeschränkt sein.
- Eingeschränkte Zufahrtsmöglichkeit bei Sonderveranstaltungen
- Generell keine Parkmöglichkeit auf dem Gelände (Zufahrt nur für Anlieferungen)
- aufgrund der Insellage eingeschränkte Erschließung der Baustelle

1.3  Baustellenzufahrt

Die Baustelle in 80538 München, Museumsinsel 1, ist für den Kfz.-Verkehr über die Boschbrücke zu erreichen.

Optionale, weitere Baustellenzufahrten z.B. Über die Corneliusbrücke werden, soweit möglich, vom Baustellenlogistiker in Abstimmung mit der Objektüberwachung geregelt.

Optionale weitere Baustellenzufahrten werden, soweit möglich, vom Baustellenlogistiker in Abstimmung mit der Objektüberwachung geregelt.

2.  Ausführungsunterlagen

Die Planung erfolgt überwiegend in 3D. Ein entsprechendes 3D Modell steht zur Verfügung. Der AN erhält sämtliche Ausführungsunterlagen ausschließlich digital als PDF-Datei und im DWG/DXF Format sowie ein ifc.Model. Es bleibt dem AN überlassen, sich auf seine Kosten Pausen/-kopien in beliebiger Anzahl zu erstellen, wobei die Verantwortung für die Übereinstimmung mit geprüften und freigegebenen Plänen allein beim Auftragnehmer liegt. Sollte der AN mit seinem CAD-System die übergebenen Daten nicht nutzen können, so kann hieraus gegenüber dem Auftraggeber (AG) kein Anspruch abgeleitet werden.

Der Auftragnehmer wird die vom Auftraggeber zu liefernden, freigegebenen Ausführungsunterlagen (Pläne, Zeichnungen, Berechnungen u.ä.) über den Planpool der Conclude CDE selbständig abrufen. Der Auftragnehmer wird über die Projektplattform informiert, sobald neue Pläne zur Verfügung stehen. Der Auftraggeber wird dem Auftragnehmer einen Zugang zum Conclude CDE ermöglichen und die Zugangsrechte regeln. Der Auftragnehmer hat keinen Anspruch auf die Übergabe weiterer Pläne in Papierform.

Weiterhin werden dem AN auf dessen Anforderung hin - soweit für die Leistungserbringung erforderlich - die Baugenehmigungsunterlagen, Bodengutachten, Kampfmitteluntersuchungen zur Verfügung gestellt. Die Baugenehmigungsunterlagen liegen bei der Objektüberwachung grundsätzlich zur Einsicht bereit.

3.  Vermessung / Genauigkeit der Bauausführung

3.1  Vermessungsfestpunkte

Vermessungsfestpunkte werden bauseits hergestellt. Dem Auftragnehmer werden die Koordinaten und Höhenkoten der Vermessungsfestpunkte für weitere eigene Vermessungen mitgeteilt. Meterrisse werden im Abstand von ca. 50 m geschossweise bauseits angetragen und mit Metallbolzen/Platten markiert und gesichert. Einmessarbeiten sind vom Auftragnehmer rechtzeitig bei der Objektüberwachung zu beantragen, die Markierungsart ist abzustimmen.

3.2  Verwahrung von Vermessungsvorgaben

Die Verwahrung aller Vorgaben und weitere Vermessungsarbeiten für die Herstellung der ausgeschriebenen Leistungen sind Sache des Auftragnehmers. Die Sicherung bestehender Meterrisse auf Ausbauoberflächen wie z.B. Putz- oder Trockenbau sind von jedem Auftragnehmer sicherzustellen.

3.3  Anzeigepflicht von Messmethoden

Bevor mit den Arbeiten auf dem Gelände bzw. im Gebäude begonnen wird, hat der Auftragnehmer seine Methoden zur maßlichen Ausrichtung, Bauausführung und Kontrollmessung bei der Objektüberwachung anzuzeigen.

3.4  Verantwortung und Koordination von Baumaßen

Der Auftragnehmer trägt die Verantwortung für die Koordination der geforderten oder vereinbarten Baugenauigkeiten mit den Anforderungen von Nachunternehmern, Subunternehmern oder Lieferanten.
Er hat die Objekt-/Bauüberwachung von jeglichen Abweichungen in Kenntnis zu setzen. Der verantwortliche Vermessungsingenieur des Auftragnehmers ist namentlich der Objekt-/Bauüberwachung zu benennen.

4.  Infrastruktur der Baustelle

4.1  Baustelleneinrichtungsflächen, Logistik

Jedem Unternehmer werden Flächen für die Baustelleneinrichtung (BE) und die Materiallagerung von der Objekt-/Bauüberwachung in Abstimmung mit dem Baulogistiker zugewiesen. Flächen für Wohnzwecke stehen auf dem Baugelände nicht zur Verfügung.

Die BE-Flächen liegen innerhalb des Museumsgeländes und sind mit einem Bauzaun abgetrennt. Die Material-Lagerung und die Baustelleneinrichtung des AN darf nur in Abstimmung mit dem Baulogistiker und der Objekt-/Bauüberwachung erfolgen. Aufgrund der begrenzten Verfügbarkeit von BE- und Lagerflächen kann nur der unabdingbare Flächenbedarf zur Verfügung gestellt werden.
Materialtransporte sind beim Logistiker anzumelden und in Abstimmung mit dem Baulogistiker so zu koordinieren, dass möglichst die Materialverarbeitung ohne Zwischenlagerung auf der Baustelle bzw. BE-/Lagerfläche erfolgen kann  siehe auch Logistikhandbuch (sofern beiliegend).

Umsetzungen der AN-BE und von AN-Materialien müssen jederzeit möglich sein. Im Bereich der ausgewiesenen BE-Flächen werden bauseits Anschlüsse für Strom, Wasser, Abwasser zur Verfügung gestellt (siehe BE-Plan). Dem LV liegt ein Baustellenordnungsplan bei. Der AN hat sofort nach Auftragserteilung einen eigenen Baustelleneinrichtungsplan anzufertigen, mit dem Baulogistiker und bei Erfordernis mit der Branddirektion München abzustimmen und dem Baulogistiker sowie der Objekt-/Bauüberwachung zur Genehmigung vorzulegen.
Bauseits werden Büro-, Aufenthalts-, Sanitär- und Materialcontainer vorgehalten (Betreibermodell). Der Auftragnehmer kann in einem angemessenen Umfang Büro-, Aufenthalts-, Materialcontainer bzw. Flächen in Containern an- mieten. Die Mietgebühren sind im beiliegenden Logistikhandbuch ausgewiesen. Eigene Container dürfen vom Auftragnehmer aufgrund der begrenzten Verfügbarkeit von BE-Flächen nicht aufgestellt werden.

Vor Aufstellung von Behelfsbauten ist dem AN Baulogistik und der Objektüberwachung ein entsprechendes Konzept zur Genehmigung vorzulegen, aus denen die Anordnung, Bauart, Nutzung, der Abstand zu anderen Gebäuden sowie die Lagerorte für brennbare Flüssigkeiten und Gase ersichtlich sind. Es sind die in der BayBO enthaltenen Anforderungen an Wände und Decken sowie die vorgeschriebenen Abstände zu bestehenden Gebäuden und untereinander einzuhalten.

4.2  Umzäunung BE-Fläche / Baustelle

Das Baustellengelände ist gegenüber dem in Betrieb befindlichen Museumsbereich mit einem Bauzaun umschlossen. Die Zufahrtstore werden durch einen bauseitigen Sicherheitsdienst kontrolliert. Dieser Bauzaun ist immer geschlossen zu halten. Siehe auch beiliegendes Logistikhandbuch.
4.3  Zugangssicherung Baustelle

Bei Betreten und Verlassen der Baustelle besteht Ausweispflicht. Zugang zur Baustelle erhalten nur Zugangsberechtigte. Zufahrt zur Baustelle ist nur Lieferfahrzeugen gestattet. Für Lieferfahrzeuge werden bei Bedarf Passierscheine ausgegeben. Das Sicherheitspersonal ist berechtigt, bei Ein- und Ausfahrt Fahrzeugkontrollen mit Kontrolle des Innenraumes und der Ladeflächen durchzuführen. Siehe auch beiliegendes Logistikhandbuch.

4.4  Parkmöglichkeiten

Parkmöglichkeiten für PKW's von Baustellenbeschäftigten sowie gewerblichen Arbeitnehmern des Auftragnehmers stehen auf dem Museums- und Baustellengelände nicht zur Verfügung

4.5  Transportmittel / Hebezeuge

Mit Ausnahme der in beiliegendem Baustellenordungsplan dargestellten Bauaufzüge und Absetzpodeste stehen keine bauseitigen Transportmittel, z.B. Aufzüge, Hebezeuge oder dergleichen über die gesamte Bauzeit zur Verfügung.
Bestehende Personen- und Lastenaufzüge stehen dem AN zeitweise zur Nutzung zur Verfügung. Deren Nutzung ist mit der Objektüberwachung und dem AN Baulogistik vorab abzustimmen.

4.6  Sanitäre Einrichtungen Baustelle

Toiletten-, Wasch- und Umkleidemöglichkeiten sowie Container zu Aufenthaltszwecken für Belange des Auftragnehmers werden vom Auftragnehmer Baulogistik in ausreichender Anzahl errichtet und vorgehalten. Im Baustellenbereich werden vom AN Baulogistik mobile Toiletten in der erforderlichen Anzahl aufgestellt und vorgehalten.

4.7  Baustellenbeleuchtung

Die Verkehrswegebeleuchtung der Gesamtbaustelle (keine Arbeitsplatzbeleuchtung) einschließlich Sicherheitsbeleuchtung für Rettungswege in Hauptzugängen, Fluchtwegen und Treppen der zu errichtenden Gebäude sowie an Baustraßen und Fluchtwegen des Baugeländes wird durch den AN Baulogistik errichtet, betrieben und instandgehalten.

Die Arbeitsplatzbeleuchtung und Beleuchtungsmaßnahmen zur Verkehrssicherung und für Sicherungsmaßnahmen der beauftragten Leistung gemäß behördlicher Auflagen sind Sache des Auftragnehmers und mit den Angebotspreisen abgegolten.

4.8  Beheizung von Containern der Baustelleneinrichtung

Durch den Auftragnehmer der Baustellenlogistik werden beheizte Container im Museumshof zur Verfügung gestellt. Die BE-Container werden voraussichtlich mit Gas beheizt. Über die genannten Container hinaus darf elektrischer Strom nicht für Heizzwecke verwendet werden. Für Schäden durch widerrechtliche Stromentnahme haftet der Auftragnehmer. Widerrechtlich entnommene Verbrauchsmengen sowie die damit verbundenen Aufwendungen der Ermittlung sind dem Auftraggeber zu ersetzen.
5.  Wasser, Energie, Abwasser, Kommunikation, Feuerlöscheinrichtungen

5.1  Infrastruktur der Baustelle

Durch den AN Baustellenlogistik werden ein Wasser-, Stromversorgungsnetz sowie einzelne Entwässerungspunkte mit Abwasserleitung errichtet. Über die, in den bei der Objektüberwachung zur Einsichtnahme aufliegenden Baustellenordnungsplänen dargestellten Trassen, Ver- und Entsorgungspunkte hinaus bestehen bauseits keine Einrichtungen. Bei Bedarf für eigene Zwecke und damit verbundenen Auflagen Dritter sind die weiterführenden Einrichtungen vom Auftragnehmer herzustellen und wieder rückstandslos zu beseitigen. Die Kosten für die Trassen und Einrichtungen sowie deren Rückbau sind mit den Angebotspreisen abgegolten.

Kommunikationseinrichtungen (Telefon, Telefax, ISDN, DSL, etc.) werden bauseits nicht zur Verfügung gestellt. Lässt der Auftragnehmer auf eigene Kosten Kommunikationseinrichtungen durch externe Betreiber herstellen, sind diese Einrichtungen vorab mit dem Baulogistiker und der Objekt-/Bauüberwachung abzustimmen. Die rückstandslose Beseitigung dieser Einrichtungen ist durch den Auftragnehmer ebenfalls auf eigene Kosten zu veranlassen. Aus dem Bauablauf notwendig gewordene Umsetzungen dieser Einrichtungen müssen jederzeit möglich sein. Bauseitige unterirdische Trassensysteme können nicht zur Verfügung gestellt werden.

5.2  Baustromversorgung

Die Baustellenstromversorgung wird in folgendem Umfang vorgesehen:

Aus den bestehenden TN-C- und TN-S-Netzen des Deutschen Museums werden Baustromhauptverteiler für Festanschlüsse (keine Steckdosen), die je nach Baufortschritt außerhalb und innerhalb der Bauwerke aufgestellt werden, versorgt. Von den Baustromhauptverteilern werden die für die Firmen zugänglichen Baustromverteiler (mit Steckdosen gemäß nachfolgender Aufstellung) und Baubeleuchtungsverteiler eingespeist.

Je Kernbereich steht ein Baustromhauptverteiler und je Etage bis zu 4 Baustromverteiler zur Verfügung. Die Baustromverteiler sind über das Bauwerk und über alle Ebenen verteilt. An den Baustromanschlussverteilern können Kräne oder andere Großgeräte in begrenzter Anzahl bis max. 110 kW Einzelleistung fest angeschlossen werden.

Betriebsmittel mit einer elektrischen Anschlussleistung von größer/gleich 63 kW sind in Abstimmung mit der Objektüberwachung an den Baustromhauptverteilern fest anzuschließen. Die Baustromhauptverteiler mit Festanschlüssen werden unter Verschluss gehalten. Das Anschließen der Kabel/Leitungen der Festanschlüsse erfolgt durch den Baustrombetreiber des Auftraggebers. Die Lage der Baustromhauptverteiler ist aus dem Plan Baustromversorgung ersichtlich.

Alle von den Baustromhauptverteilern sowie von den Baustromverteilern bzw. Baubeleuchtungsverteilern abgehenden Einrichtungen (Kabel, Leitungen, Ar- beitsplatzbeleuchtung usw.) sind vom Auftragnehmer zu erbringen, ordnungsgemäß instand zu halten und zu betreiben. Die hierdurch entstehenden Aufwendungen sind mit den Angebotspreisen abgegolten.

Die durchgängige Einhaltung des TN-S-Netzes (5-Leitersystem) ist zwingend vorgegeben.

Die Baustromverteiler sind mindestens wie folgt bestückt:

- 1 Steckdose  CEE 63 A400 Volt Schleifleitung
- 1 Stecker  CEE 63 A 400 Volt Schleifleitung

- 1 Fehlerstromschutzschalter 63 A / 30 mA, allstromsensitiv
- 2 Steckdosen  CEE 32 A400 Volt
- 2 Steckdosen  CEE 16 A400 Volt

- 1 Fehlerstromschutzschalter 40 A / 30 mA, allstromsensitiv
- 12 Steckdosen  Schuko 16 A/230 Volt

Die CEE-Schleifleitungssteckdosen sind nicht für den Anschluss von Betriebsmitteln zu verwenden. Diese dienen ausschließlich der Schleifleitung zum nächsten Baustromverteiler.

Die Einrichtungen der bauseitigen Baustromversorgung sind von allen am Bau beteiligten Firmen gemeinsam zu nutzen.

Der AG stellt dem AN den Baustrom (Energie) kostenfrei zur Verfügung. Der AG bittet daher um entsprechende Berücksichtigung bei der Angebotserstellung.

5.3  Bauwasserversorgung - Feuerlöscheinrichtungen an Baustellen - einrichtungsflächen

Wasseranschlüsse an Hydranten der Bauwasserversorgung  andere Hydranten sind nicht zu benutzen  sind grundsätzlich so einzurichten, dass die eigentliche Zweckbestimmung des in Anspruch genommenen Hydranten  die Entnahme von Löschwasser  weiterhin gewährleistet bleibt. Dies kann dadurch erreicht werden, dass zwischen dem Standrohr und der ortsfest montierten Brauchwasserleitung eine etwa 0,5 m lange flexible Schlauchverbindung hergestellt wird, die sich von Hand auskuppeln lässt.

Holzschutzkästen müssen so konstruiert werden, dass sie sich einschließlich des in der kalten Jahreszeit notwendigen Isoliermaterials von Hand (also ohne Hilfsmittel) schnellstens entfernen lassen.

Das Einrichten von Bauwasserzapfstellen innerhalb der Gebäude ist untersagt. Ergeben sich durch die vom Auftragnehmer gewählte Art der Baustelleneinrichtung und/oder Material- bzw. Betriebsstofflagerung Brandlasten, für die Feuerlöscheinrichtungen erforderlich werden, so sind die Kosten hierfür einschl. evtl. notwendiger Feuerlöschleitungen und Löschwasserbevorratung mit den Angebotspreisen abgegolten.
Der AG stellt dem AN das Bauwasser (Medium) kostenfrei zur Verfügung. Der AG bittet daher um entsprechende Berücksichtigung bei der Angebotserstellung.

Im Baustelleneinrichtungsplan als Bestandteil des Logistikhandbuchs sind die Entnahmestellen verzeichnet.

5.4  Winterbaubeheizung

Für die Bauzeit im Zeitraum September 2024 bis Dezember 2026 kann es wetterbedingt erforderlich werden, Teilbereiche des Gebäudes für den Baufortschritt der Roh- und-Ausbaugewerke (auch Rohinstallationen) mit einer ortsveränderlichen Winterbauheizanlage auszustatten. Diese Leistung wird vom AN Heizung ab Herbst 2024 eingerichtet und vorgehalten. Der AN hat die mit der Winterbauheizung verbundenen Erschwernisse in seinem Angebot zu berücksichtigen. Etwaige Aufwendungen wie beispielsweise durch erschwerte Zugänglichkeit, Temperaturschwankungen, etc. sind mit den Angebotspreisen abgegolten.

6.  Baustellenordnung

6.1  Lager-/ Sozialräume

Soweit an anderer Stelle der Leistungsbeschreibung ausdrücklich nichts anderes angeführt ist, können Räume zur Unterbringung des Personals und zur Lagerung von Materialien und Arbeitsgeräten in den Bauwerken selbst nicht zur Verfügung gestellt werden.
Für die Bauleitung der einzelnen Firmen werden voraussichtlich im westlichen Verbindungsbau (WVB) Räumlichkeiten durch den AG zur Verfügung gestellt. Weitere Angaben hierzu sind dem Logistikhandbuch und dem BE-Plan zu entnehmen.

6.2  Umlagerung von Materialien / BE

Durch die sehr begrenzten BE-Flächen auf der Baustelle sind Lagerungen von Baumaterial und Baumaschinen zu minimieren und auf unmittelbar folgende Arbeitsschritte zu beschränken. Das aus dem Bauablauf notwendig gewordene einmalige Umsetzen von gelagerten Materialien und das einmalige Umsetzen der Baustelleneinrichtung einschließlich der Ver- und Entsorgungsleitungen hat der Auftragnehmer auf Anweisung des Baulogistikers bzw. der Objektüberwachung auszuführen. Die Aufwendungen hierfür sind mit den Angebotspreisen abgegolten.
Der AN ist für den Schutz des gelagerten Materials gegen Verschmutzung und Diebstahl selbst zuständig.

6.3  Gerüste und Hebezeuge

Grundsätzlich ist der Auftragnehmer verpflichtet, für eigene Zwecke nicht mehr benötigte Baustelleneinrichtungen wie Hebezeuge, Gerüste u.a. vor deren Abbau und Beseitigung dem AG über den Baulogistiker bzw. über die Objekt-/ Bauüberwachung zur weiteren bauseitigen Nutzung anzubieten. Beabsichtigt der AG, von einem solchen Angebot Gebrauch zu machen und ist eine vertragliche Regelung nicht schon von vornherein getroffen worden, gelten die Bestimmungen über die Vergütung gemäß den Zusätzlichen Vertragsbedingungen.

6.4  Baustellenflächen und Arbeitsbereiche

Die übergeordnete Reinigung sowie der Winterdienst der Verkehrswege wird vom AN Baulogistik ausgeführt.
Für eigene Lagerflächen, Arbeitsbereiche und benötigte Flächen für den vom AN vorgesehenen Baubablauf ist der AN über seine gesamte Bauzeit selbst für Reinigung, Winterdienst und sonstige Verkehrssicherungsmaßnahmen verantwortlich. Die Ausführung hat bei Einsetzen winterlicher Bedingungen eigenständig, bei entsprechender Witterung täglich zu erfolgen und wird nicht gesondert vergütet.
Den Weisungen des Baulogistikers bzw. der Objektüberwachung ist unverzüglich Folge zu leisten. Zur Reinigung von öffentlichen Verkehrswegen sind nach Erfordernis Kehrmaschinen einzusetzen. Für Schneeräumarbeiten im Baustellenbereich sind entsprechende Räum- und Streufahrzeuge zu benutzen. Die Aufwendungen hierfür sind mit den Angebotspreisen abgegolten.

6.5  Abfall aus dem Bereich des Auftragnehmers

Unabhängig von der verwertungsorientierten bauseitigen Entsorgung der vom Auftragnehmer nach Fraktionen zu trennenden Baustellenabfälle sind die Baustellenabfälle für Vertragsleistungen aus Gründen der Baustellensicherheit vom Auftragnehmer von der Arbeitsstelle unter Verwendung von zur Verfügung gestellten Etagenbehältern auf die Ebene +/- 0,00 an die von dem Baustellenlogistiker bzw. der Objekt-/Bauüberwachung zugewiesenen Sammelstellen zu bringen. Die Kosten für die Entsorgung von, nach Fraktionen getrennten, Baustellenabfällen übernimmt der AG  siehe Logistikhandbuch.

7.  Objektbezeichnung und -Einteilung

7.1  Nummerierung und Bezeichnung der Objekte

Die Baumaßnahme gliedert sich in folgende Teilobjekte:

Teilprojekt Bau
0004  Sanierung Sammlungsbau

RA 1, bestehend aus:

- Westtrakt
- Luft- und Raumfahrthalle
- Südtrakt
- Südlicher Verbindungsbau

RA 2, bestehend aus

Osttrakt
Mitteltrakt
Nordtrakt
Westlicher Verbindungsbau
Südlicher Verbindungsbau
Luft- und Raumfahrthalle
Sprinklerzentrale

Teilprojekt Ausstellungen

2000  Ausstellungen

- RA2, bestehend aus

2211  Historische Luftfahrt
2250  Kraftmaschinen 1
2290  Schifffahrt
2300  Starkstrom
2310  Natur der Naturwissenschaften
  Ehrensaal
  Physik
2320  Planetarium
7.2 Gelände und Gebäudehöhenkoten

Die Geländeoberkante des Baugrundstücks liegt bei ca. 514,80 m über NN bis 515,30 m über NN.

Das Nullniveau +/- 0,00 für die Gebäudeteile ist mit 514,10 m über NN festgelegt.

Der Objektbereich Bau hat folgende Gebäudehöhenkoten:

 3. Untergeschoss Ebene :- 6,40 m
 2. Untergeschoss Ebene: - 4,11 m
 1. Untergeschoss Ebene: - 0,65 m
  Erdgeschoss Ebene: + 2,78 m
  Erdgeschoss/Zwischengeschoss (L+R-Galerie)
  Ebene: +  673 m
 1. Obergeschoss Ebene: + 10,75 m
 1. Obergeschoss/Zwischengeschoss Ebene: + 13,68 m
 2. Obergeschoss Ebene: + 17,50 m
 2. Obergeschoss/Zwischengeschoss Ebene: + 20,46 m
 3. Obergeschoss Ebene: + 23,39 m
 3. Obergeschoss/Zwischengeschoss Ebene: + 26,00 m
 4. Obergeschoss Ebene: + 27,47 m
 5. Obergeschoss Ebene: + 31,55 m
 6. Obergeschoss Ebene: + 36,65 m
 6. Obergeschoss/Zwischengeschoss Ebene: + 38,80 m
 7. Obergeschoss (Hauptturm) Ebene: + 45,40 m
 8. Obergeschoss (Hauptturm) Ebene: +48,60 m
 8. Obergeschoss/Zwischengeschoss (Hauptturm)
  Ebene: + 51,24 m
 9. Obergeschoss (Hauptturm) Ebene: + 53,38 m
 9. Obergeschoss/Zwischengeschoss 1(Hauptturm)
  Ebene: + 55,86 m
 9. Obergeschoss/Zwischengeschoss 2(Hauptturm)
  Ebene: +58,50 m
10. Obergeschoss (Hauptturm) Ebene: + 59,85 m
11. Obergeschoss (Hauptturm) Ebene: + 62,96 m
  Dachgeschoss (Hauptturm) Ebene: + 65,65 m
7.3  Grundwasserverhältnisse / Baugrundverhältnisse

Siehe beiliegendes Bodengutachten Frank+Bumiller+Kraft, Grundbauingenieure VBI GmbH

Für Gründungsmaßnahmen liegen nur bedingt günstige Baugrundverhältnisse vor.

Gemäß dem für das Projekt angefertigten Bericht zur Baugrunduntersuchung stehen folgende Bodenschichten an:

Homogenbereiche Boden nach VOB/C 2019

Homogenbereich 1 - Auffüllböden
- Bodenschicht: künstliche Bodenauffüllungen
- ortsübliche Bezeichnung: Auffüllung
  sandige Kiese mit wechselnden Schluffanteilen,
  untergeordnet schluffige, schwach kiesige Sande
  und kiesig-sandige Schluffe mit anthropogenen Beimengungen
- Bodengruppe DIN 18196: A,
  [GE], [GW], [GU], [GU*], [GI], [SU], [SU*], [UL]
- Bodenklasse DIN 18300 (2012-09): 3 bis 4
- Kornverteilungsbereiche DIN 18123:
  Massenanteile Ton u. Schluff: 5 - 45 %
  Massenanteile Sand: 15 - 30 %
  Massenanteile Kies: 45 - 70 %
- Massenanteil Steine, Blöcke, große Blöcke: 0 - 100%
- Dichte DIN 18125-2: 1,7 - 1,9 t/m³
- Wichte feucht/unter Auftrieb: 20/10 kN/m³
- Kohäsion c`: 0 kN/m²
- Lagerungsdichte DIN 18126: locker
- organischer Anteil DIN 18128: 0 - 5 M-%
- anthropogene Beimengungen: 0 - 10 M-%

Homogenbereich 2 - Quartäre Kiese
- Bodenschicht: quartäre Kiese und Sande
- ortsübliche Bezeichnung: Schotter
  Kiese mit wechselnden Sand- u. Schluffanteilen
- Bodengruppe DIN 18196: GW, GU, GU*, GI
- Bodenklasse DIN 18300 (2012-09): 3 bis 4
- Kornverteilungsbereiche DIN 18123:
  Massenanteile Ton u. Schluff: 3 - 20 %
  Massenanteile Sand: 15 - 45 %
  Massenanteile Kies: 45 - 80 %
- Massenanteil Steine, Blöcke: 0 - 15 %
- Dichte DIN 18125-2: 1,8 - 2,2 t/m³
- Wichte feucht/unter Auftrieb: 21/12 kN/m³
- Kohäsion c` DIN 18137: 0 kN/m²
- Lagerungsdichte DIN 18126: mitteldicht bis dicht
- organischer Anteil DIN 18128: 0 - 1 M-%
- anthropogene Beimengungen: keine
- Kalkgehalt: sehr hoch
Homogenbereich 3 - Tertiäre Sande
- Bodenschicht: tertiäre Sande
- ortsübl. Bezeichnung: Sande der oberen Süßwassermolasse
  schwach schluffige Feinsande
- Bodengruppe DIN 18196: SU, SU*
- Bodenklasse DIN 18300 (2012-09): 4
- Kornverteilungsbereiche DIN 18123:
  Massenanteile Ton u. Schluff: 5 - 20 %
  Massenanteile Sand: 45 - 80 %
  Massenanteile Kies: 0 - 20 %
- Massenanteil Steine, Blöcke: 0 - 5 %
- Dichte DIN 18125-2: 1,8 - 2,2 t/m³
- Wichte feucht/unter Auftrieb: 21/11 kN/m³
- Kohäsion c` DIN 18137: 0 kN/m²
- Lagerungsdichte DIN 18126: dicht bis sehr dicht
- organischer Anteil DIN 18128: 0 - 1 M-%

Homogenbereich 4 - Tertiäre Schluffe
- Bodenschicht: tertiäre Schluffe
- ortsübl. Bezeichnung: Schluffe der oberen Süßwassermolasse
  bereichsweise mit Einlagerungen von tertiären Sanden
- Bodengruppe DIN 18196: UL, UM
- Bodenklasse DIN 18300 (2012-09): 4, 6
- Kornverteilungsbereiche DIN 18123:
  Massenanteile Ton u. Schluff: 45 - 80 %
  Massenanteile Sand: 5 - 40 %
  Massenanteile Kies: 0 - 10 %
- Massenanteil Steine, Blöcke: 0 - 5 %
- Dichte DIN 18125-2: 1,8 - 2,1 t/m³
- Wichte feucht/unter Auftrieb: 21/11 kN/m³
- Kohäsion c` DIN 18137: 20 kN/m²
- Konsistenz DIN 18126: steif, halbfest bis fest
- Konsistenzzahl Ic:
  steif  0,75 - 1,00
  halbfest  1,00 - 1,25
- undränierte Scherfestigkeit Cu:
  steif  60 - 200 kN/m²
  halbfest  200 - 400 kN/m²
- Plastizitätszahl: Ip <= 4
- organischer Anteil DIN 18128: 0 - 1 M-%

Die Grundwasserverhältnisse sind maßgeblich durch den Wasserstand der Isar beeinflusst.

Die Umschließung des Sammlungsbaus mit einer Dichtwand wird den bisherigen Bemessungswasserstand für den Bauzustand von 511,30 m über NN (-2,80 m) positiv beeinflussen.
8.  Übergeordnete Vorgaben für Einsatz und Verwendung von Baustoffen
  und sonstigen Materialien

Es dürfen nur Materialien verwendet werden die mit geringem Primärenergieaufwand und geringer Schadstoffemission hergestellt, verarbeitet und eingebaut werden können, die Gesundheit und das Wohlbefinden nicht oder nur in einem unvermeidbaren Maß beeinträchtigen sowie umweltschonend beseitigt werden können.

Zulässig sind PVC-Produkte nur für Abdeck-/Trennfolien, Dachdichtungsbahnen, WC, Elektroinstallationen u.ä. Die Anbieter müssen nachweisen, dass die verwendeten PVC-Produkte - soweit deren Einsatz überhaupt zulässig ist - keine cadmium- oder bleihaltigen Zusatzstoffe enthalten.

Polyurethan- und Polystyrolschaum sind nicht zulässig. Extrudierter Polystyrol-Hartschaum ist für Bereiche, in denen eine hohe Feuchtigkeitsresistenz des Wärmedämmstoffes gefordert ist, zulässig, sofern er FCKW-frei, HFCK- W-frei und FKW-frei ist. Ausnahmen sind zulässig, soweit keine ökologisch und wirtschaftlich sinnvollen Alternativen bestehen oder z.B. die Brandschutzbehörden den v. g. Materialeinsatz befürwortet.

Cadmium, Asbest und bleihaltige Baustoffe sind nicht zulässig.

Bei Verwendung von künstlichen Mineralfasern muss der Bieter den Nachweis führen, dass es sich bei den verwendeten Mineralfasern nicht um krebserzeugende (Kategorie C2) oder solche mit begründetem Verdacht auf krebserzeugende Wirkung (Kategorie C3) handelt. Hierzu wird auf die TRGS 905 sowie auf die TRGS 906 verwiesen.

Grundsätzlich hat sich die Auswahl der Baustoffe an den "Leitfaden zum ökologisch orientierten Bauen", herausgegeben vom Umweltbundesamt, Verlag C.F. Müller, Karlsruhe, zu orientieren.

9.  Abrechnung

Der AN erhält Abrechnungsleistungsverzeichnisse in digitaler Form als „.pdf“- Datei und „.d86“- bzw. „.p86“- bzw. „.x86“-Datei. Aufmaße, Mengenberechnung und Abrechnung sind nach der Gliederungssystematik der Abrechnungsleistungsverzeichnisse aufzustellen und in Papierform sowie auch elektronisch als „.pdf-Datei“ und „.d11-Datei“ (Aufmaß- bzw. Abrechnungsdatei DA11) zu übergeben. Die elektronische Datenübergabe erfolgt im PKMS (siehe Punkte 2 und 18 der ZTV-Allgemein).

Die Erstellung des Aufmaßes und der Abrechnung hat teilprojektweise (Auflistung der Teilprojekte siehe Punkt 7.1 der ZTV-Allgemein) zu erfolgen. Für Aufträge und Auftragsbestandteile des Teilprojekts Ausstellungen (s. Kennzeichnung der Ausschreibung) hat die Aufmaßerstellung über dies getrennt nach Ausstellungen zu erfolgen.

Aufwendungen wegen der unterschiedlichen Lage bzw. Orte der Leistungserbringung in den einzelnen Teilprojekten werden nicht gesondert vergütet, sondern sind in der Kalkulation der einzelnen Einheitspreise zu berücksichtigen und mit diesen abgegolten.
Die Abrechnung muss kumulativ erfolgen. Zu jeder Position sind folgende
Daten auszuweisen:

- Umfang und Wert aller bisheriger Leistungen (Altleistung)
- Umfang und Wert der mit der aktuellen Rechnung geforderten
- Leistungen (Neuleistung)
- Umfang und Wert der geforderten Gesamtleistung
- Umfang und Wert der bisher geleisteten Zahlungen

Eine Rechnungsstellung kann nur auf Basis von geprüften und durch die Objektüberwachung frei gegebenen Aufmaßen erfolgen.
10.  Sachverständigenprüfung - behördlich vorgeschriebene Abnahmeprüfungen

10.1  Gebühren

Gebühren für die Sachverständigen-, Sachkundigen- und behördlich vorgeschriebene Abnahmeprüfungen trägt der Auftraggeber, soweit diese in der Leistungsbeschreibung nicht gesondert ausgewiesen sind. Der Auftraggeber legt die Prüfungsinstitution fest und benennt sie dem Auftragnehmer.

10.2  Mitwirkung bei Prüfungen

Zu den Vertragsleistungen des Auftragnehmers gehört die Mitwirkung bei den Sachverständigen-/Sachkundigen-Prüfungen bzw. Abnahmeprüfungen im jeweils erforderlichen sachlichen, personellen und zeitlichen Umfang einschließlich Vorhaltung von Prüfeinrichtungen. Die Kosten für die vorgenannten Leistungen sind mit den Angebotspreisen abgegolten. Der Abnahmeantrag ist terminlich mit der Objektüberwachung abzustimmen.

10.3  Unterlagen Sachverständigenprüfung

Der Auftragnehmer hat alle dazu erforderlichen schriftlichen und zeichnerischen Unterlagen zur Verfügung zu stellen, insbesondere die Unterlagen, welche zur Erlangung der jeweiligen Bescheinigung bzw. Betriebserlaubnis erforderlich sind.

10.4  Wiederholungsprüfungen

Wiederholungsprüfungen sowie erhöhter Prüfaufwand durch überdurch- schnittlichen Mängelanfall gehen zu Lasten des Auftragnehmers.

11.  Baustellenbesprechungen

Der Auftragnehmer hat zu Baustellenbesprechungen (Baustellen - Jour Fixe), die der Auftraggeber bzw. dessen Objekt-/Bauüberwachung regelmäßig durchführt, einen bevollmächtigten, deutschsprachigen Vertreter zu entsenden.

Die Besprechungen finden jeweils wöchentlich, spätestens ab Ausführungsbeginn des Auftragnehmers statt. Die Teilnahme ist Pflicht.

Sofern in der Leistungsbeschreibung eine entsprechende Position ausgewiesen ist, setzt der Auftraggeber im Projekt das Lean Site Management (LSM) als Steuerungswerkzeug für die Ablaufplanung und Logistik ein. Aus der Anlage LSM zu den Vergabeunterlagen ist ersichtlich, dass sich hieraus zusätzliche Abstimmungstermine u.a. in arbeitstäglicher Taktung ergeben, zu deren Teilnahme der Auftragnehmer ebenfalls verpflichtet ist.
12.  Bauleiter / Aufsichtsperson

12.1  AG Bauleitung

Die Bauleitung (Objektüberwachung) des Auftraggebers obliegt für diesen Vertrag

[wird im Zuschlagsschreiben benannt]

Sie nimmt die im Rahmen der gem. VOB/B möglichen Delegation von Aufgaben und der Bevollmächtigungen zugewiesenen Aufgaben und Rechte wahr. Dies ist in einem Projekthandbuch geregelt. Dies ist in einem Projekthandbuch geregelt, dass dieser Ausschreibung als Anlage beigefügt ist.

12.2  AN-Bauleitung

Auf der Baustelle muss ständig eine fachlich qualifizierte und Deutsch sprechende Aufsichtsperson des Auftragnehmers anwesend sein.

13.  Sicherheitsrelevante Ergänzungen

13.1  Sicherheits- und Gesundheitsschutzplan / Brandschutzordnung

Der Sicherheits- und Gesundheitsschutzplan, sowie die Brandschutzordnung (beide Unterlagen sind dieser Ausschreibung als Anlagen beigefügt), sind vom AN verbindlich schriftlich zu übernehmen. Der AN hat zu gewährleisten, dass seine Beschäftigten über alle im SiGe-Plan festgelegten Maßnahmen des Sicherheits- und Gesundheitsschutzes, sowie die Vorgaben aus der Brandschutzordnung, nachweislich informiert, eingewiesen und die Festlegungen des SiGe-Planes sowie der Baustellenordnung eingehalten werden. Verstöße der Beschäftigten gegen diese Vereinbarung wird er intern entsprechend ahnden. Die Anordnungen der Objektüberwachung zu den Weisungen des SiGe-Koordinators bezüglich Sicherheit und Gesundheitsschutz auf der Baustelle sind unverzüglich zu befolgen. Die Verantwortlichkeit des Auftragnehmers für die Erfüllung ihrer Arbeitsschutzpflichten wird nicht berührt. Der Auftragnehmer hat seine Fachkraft für Arbeitssicherheit unmittelbar nach Zuschlagserteilung bekannt zu geben.

13.2  Nachunternehmer

Bei der Beauftragung von Nachunternehmern verpflichtet sich der AN im Rahmen seiner Organisationsverpflichtung, die Teilnahme aller Beschäftigten des Nachunternehmers an der Grundunterweisung des SiGe-Koordinators zu Sicherheit und Gesundheitsschutz auf der Baustelle, rechtzeitig vor Beginn der Tätigkeiten, zu organisieren.

13.3  Unfallmeldepflicht

Jeder Unfall ist der Objektüberwachung und dem SiGe-Koordinator sofort zu melden.

Anschließend ist diesen umgehend eine detaillierte schriftliche Meldung zuzuleiten, in welcher der Unfallhergang mit Angabe der Unfallursache zu schildern ist. Hierzu ist ein entsprechendes Unfallanzeigeblatt zu verwenden.
Unbenommen davon verbleibt die im Sozialgesetzbuch VII verankerte Rechtspflicht des Unternehmers zur Unfallanzeige an die Arbeitsschutz-behörde und den zuständigen Unfallversicherungsträger.

Die Selbstversorgung kleinerer Verletzungen kann im Erste-Hilfe-Raum des Deutschen Museums erfolgen. Die Lage des Erste-Hilfe-Raumes ist aus dem Baustellenorganisationsplan ersichtlich.

13.4  Ersthelfer

Der Auftragnehmer hat der Objektüberwachung den/die verantwortlichen Ersthelfer schriftlich vor Baubeginn zu benennen. Während der Bauzeit ist für die Objektüberwachung eine monatliche Liste der vor Ort tätigen Ersthelfer zu führen. Die Voraussetzung ist ein gültiger EH- Ausbildungsnachweis der genannten Personen der am schwarzen Brett auszuhängen ist. Zuständigkeitswechsel sind der Objektüberwachung schriftlich zu melden.

13.5  Gerüste

Die vom AN eingesetzten Gerüste haben den technischen Vorschriften, der DIN 4420 und den Arbeitsschutzbestimmungen (z.B. Seitenschutz, Ausbildung der Beläge in Abhängigkeit von der Absturzhöhe, Schutzwand im Dachfanggerüst, Eckausbildungen etc.) zu entsprechen. An den Gerüsten ist die Freigabe durch den sachkundigen Errichter mittels der Gerüsttafel bekannt zu geben. Zur Benutzung freigegebene Gerüste (betriebs- und standsicher) haben an jedem Aufstieg folgende Angaben zu tragen:

- DIN 4420
- Gerüstgruppe
- Gerüsthersteller
- Gerüstbetreiber

Zur Benutzung freigegebene Leitern und Tritte aus Metall zusätzlich:

- DIN EN 131 für Leitern
- DIN EN 14183 für Tritte

Nicht zur Benutzung freigegebene Gerüste sind deutlich als solche zu kennzeichnen und durch geeignete Maßnahmen zu sichern.
Die Prüfung der Gerüste für die eigene Leistung liegt im Verantwortungsbereich des AN und ist durch die befähigte Person Gerüstbau des AN mindestens wie folgt zu kontrollieren und schriftlich zu dokumentieren:

- nach Erstaufstellung
- nach Schlechtwetterperioden
- nach Sturm
- nach Umstellung
-  jedoch mindestens 1 x pro Monat

Der AN hat einen Bevollmächtigten für den Gerüstbau zu benennen. Prüfprotokolle sind der Objektüberwachung unaufgefordert zu übergeben. Gerüste müssen immer mit Firmenschild, Freigabe und verantwortlicher Person Gerüstbau gekennzeichnet sein.

14.  Kennzeichnung Maschinen und Gerät

Technische Geräte, Maschinen, Hebeeinrichtungen, etc., sind vom AN mit Firmenkennzeichnung, Prüfdatum und Telefonnummer zu kennzeichnen.

15.  Für den Verkehr freizuhaltende Flächen

Feuerwehrzufahrten, Zufahrten für Rettungs- und Krankenfahrzeuge sowie Aufstell- und Bewegungsflächen für Feuerwehrfahrzeuge werden entsprechend des Bauablaufs
gekennzeichnet und sind ständig freizuhalten. Widerrechtlich abgestellte Fahrzeuge werden sofort und auf Kosten des Verursachers abgeschleppt.

16.  Firmenschilder / Bauschild

Es ist eine Bautafel vorgesehen. Firmenschilder dürfen nur nach Zustimmung durch den AG am Bauzaun angebracht werden. Ohne Zustimmung des AG angebrachte Firmenschilder werden auf Kosten des Verursachers entfernt.

17.  Nebenleistungen

Ergänzend zu den Nebenleistungen der VOB/C werden folgende Leistungen nicht gesondert vergütet. Sie sind mit den Einheitspreisen abgegolten, sofern nicht besondere Leistungspositionen hierfür vorgesehen sind:

- Sämtliche Leistungen die zur Einhaltung der Vertragsbedingungen, einschließlich aller Unterlagen auf die verwiesen wird (Baulogistikhandbuch, Sicherheitsmerkblatt, Befestigungsvorgaben für das DM, CAD-Richtlinien, etc.) erforderlich sind. Alle Anlagen zum LV sind entprechend durchnummeriert und im Formblatt 211 explizit  aufgeführt worden.

- Erstellen der Unterlagen und Einholen erforderlicher Genehmigungen für die Nutzung öffentlicher Verkehrsflächen einschl. Verhandlungen mit den zuständigen Behörden und Versorgungsunternehmen sowie dafür anfallender Gebühren und sonstigen Kosten.

- Aufwendungen für die ggf. erforderliche behördliche Genehmigung und Abnahme der Baustelleneinrichtung des Auftragnehmers.

- Alle Prüfungen, Prüfzeugnisse und Unterlagen, die zum Nachweis der ausgeschriebenen Qualitäten und Anforderungen erforderlich sind.

- Selbständige Koordination der eigenen Arbeiten und dazugehörigen Sicherheitsvorkehrungen mit allen anderen Auftragnehmern in Abstimmung mit der Objekt-/Bauüberwachung und dem SiGe-Koordinator zur sicheren und termingerechten Ausführung der Arbeiten.

- Einholung aller Genehmigungen bei der Stadt oder Gemeinde oder anderen Behörden und die damit verbundenen Gebühren, soweit diese Genehmigungen mit der Bauabwicklung der vom Auftragnehmer vertraglich geschuldeten Leistung zusammenhängen.
18.  Projektkommunikationssystem (PKMS)

Als Projektkommunikationssystem (PKMS) kommt die CONCLUDE CDE (Common Data Environment) der thinkproject conclude GmbH zum Einsatz (www.thinkproject.com). Der Auftragnehmer erhält einen auf seine Belange eingeschränkten Zugang. Neben dem unter Punkt 2 beschriebenen Austausch von Ausführungsunterlagen ist beabsichtigt auch die folgenden Geschäftsvorfälle über das PKMS abzuwickeln:

- Planprüfung-, -freigabe, -versand
- Rechnungsprüfung
- Nachtragsprüfung
- Änderungsmanagement
- Anzeigen des AN nach VOB/B § 2 Absätze 5 und 6 (Mehrkostenanzeigen), § 4 Absatz 3 (Bedenkenanzeigen) oder § 6 Absatz 1 (Behinderungsanzeigen)
- Mängelrügen und -freimeldungen
- Einreichung und Prüfung der Errichterdokumentationen

Die Parteien sind sich darüber einig, dass sämtliche Dokumente, die zur Behandlung der vorgenannten Geschäftsvorfälle über das Projektkommunikationssystem ausgetauscht werden, das vertragliche Schriftformerfordernis erfüllen. Die Übergabe von Originalunterlagen bleibt  soweit nach den Bestimmungen dieses Vertrages und seiner mitgeltenden Bestimmungen erforderlich  hiervon unberührt. Die Übergabe derartiger Dokumente im Original hat ggf. parallel zur Einstellung ins PKMS zu erfolgen (z.B. Rechnungen). Der AN ist verpflichtet, die im Rahmen seines Auftrags anfallende Werkstatt- und Montageplanung sowohl als pdf- als auch als bearbeitbare CAD-Datei (z.B. dwg-Format) einzureichen.

Die Dateinamenskonvention des AG ist einzuhalten. Sofern für einzelne oder alle der o.g. Geschäftsvorfälle Workflows (vordefinierte Abwicklungsprozesse) im PKMS eingerichtet wurden, sind diese zu verwenden. Die Kosten für das PKMS übernimmt der AG. Die Aufwendungen des Auftragnehmers für die verpflichtende Nutzung und Teilnahme am PKMS ist mit den Angebotspreisen abgegolten.

19.  Normen und Richtlinien

Für die Durchführung der ausgeschriebenen Bauleistungen gelten zusätzlich zur VOB Teil C, in der gültigen Ausgabe, alle entsprechenden DIN- und EN-Normen, die Richtlinien und Vorschriften der jeweiligen Fachverbände und Materialhersteller sowie die ergänzenden Unterlagen gemäß den allgemein anerkannten Regeln der Technik.

Für Verarbeitung, Lieferung, Einbau und Abnahmen von Materialien, Teilen und Verbindungen gelten die am Standort der Baustelle gültigen entsprechenden Gesetze, Normen, Verordnungen und Bestimmungen.
Erforderliche Nachweise hat der AN (Auftragnehmer) kostenlos für den AG zu erbringen.
20.  Zulassungen und Dokumentation

20.1  Zulassungen

Zulassungen, Prüfzeugnisse und Bescheinigungen sind für nachweispflichtige Bauteile rechtzeitig vor Montagebeginn dem Bauherrn bzw. der vom Bauherrn beauftragten Objektüberwachung zu übergeben.
Der AG behält sich vor die erforderlichen Zulassungen und Prüfzeugnisse im Zuge der Angebotsprüfung vor Auftragsvergabe als Nachweis auf Vertragskonformität abzufragen.
Der AG ist berechtigt jederzeit Materialproben in nach billigendem Ermessen erforderlichen Mengen zu entnehmen und sie auf Eignung, Qualität und Verarbeitung prüfen zu lassen.

20.2  Dokumentation

Sämtliche für den Einbau vorgesehenen Materialien sind zu dokumentieren. Die Dokumentation muss spätestens mit der Schlussrechnung eingereicht werden. Sie besteht aus Sicherheitsdatenblättern und/oder alternativen/zusätzlichen Produktbeschreibungen (z.B. technischen Angaben des Herstellers zum verwendeten Produkt, technische Datenblätter, Lieferscheine).

Die Dokumentation hat neben den Normvorgaben der VOB die Inhalte und Umfänge des nachfolgenden LVs zu enthalten.

Für die Dokumentation wird in der nachfolgenden Leistungsbeschreibung ein separater Titel aufgeführt. Alle mit der Dokumentation verbundenen Leistungen sind in diesem Titel anzubieten.

21.  Genehmigungen, Pläne und Unterlagen

21.1  Urheberrecht und Datenschutz

Der AN erkennt an, dass alle ihm vom AG übergebenen Unterlagen urheberrechtlich geschützt sind. Jede Verwertung innerhalb wie außerhalb der engen Grenzen des Urheberrechtsgesetzes, auch auszugsweise, ist urheberrechtswidrig und ohne Zustimmung des AG unzulässig. Dies gilt auch für alle Vervielfältigungen, Übersetzungen, Mikroverfilmungen und für Einspeicherung sowie Verarbeitung mit elektronischem System. Die Sicherung des Urheberrechts und des Datenschutzes ist auf jeder Unterlage nachzuweisen.

21.2  Vom Auftraggeber zur Verfügung gestellte Ausführungsunterlagen

Der AN erhält vom AG Ausführungsunterlagen, die erweiterte Werk- und Montageplanung ist vom AN zu erbringen und in gesonderter Position anzubieten.
Der AN ist verpflichtet die im LV beschriebenen Positionen auf fachliche Ausführbarkeit und Eignung für den vorgesehen Verwendungszweck zu überprüfen. Dies gilt auch besonders im Hinblick auf die zu erwartenden Beanspruchungen. Sinnvoll oder notwendig erscheinende Ergänzungen oder Änderungen sind rechtzeitig vor Angebotslegung dem AG als Bieterfrage vorzulegen.
Auf fehlende Unterlagen kann sich der AN nur berufen, wenn er rechtzeitig deren Fehlen angezeigt hat.

21.3  Vom Auftragnehmer zu erstellende Ausführungsunterlagen

Das Erstellen der erweiterten Werk- und Montageplanung ist Sache des AN.
Die CAD-Richtlinien bzw. Projektvorgaben zu Form, Inhalt und Dateiformat der Planunterlagen und Berechnungen sind bindend einzuhalten.
Alle vom AN aufzustellenden Pläne und Unterlagen sind vor Ausführungsbeginn so rechtzeitig an den AG bzw. dessen Bevollmächtigen zu übergeben, dass die Prüfung und Weiterleitung ein ausreichender Zeitraum zur Verfügung steht und keine Verzögerungen des Bauablaufs erfolgen. Die Regelprüfung erfolgt innerhalb dieses Zeitraums mit einer Dauer von 2 Kalenderwochen entsprechend 10 Werktagen.
Erst nach endgültiger Freigabe durch den AG bzw. dessen Bevollmächtigten erhalten diese den Freigabevermerk, der eine Verwendung zur Erstellung der Leistung zulässt.
Bei statischen Unterlagen ist zusätzlich der Freigabevermerk des Prüfstatikers erforderlich. Die 2. Ausfertigung der geprüften Statik und der freigegebenen Ausführungsunterlagen wird bei der Objektüberwachung (OÜ) des AG auf der Baustelle hinterlegt.

21.4  Bestandspläne / -unterlagen

Nach Abschluss der Leistung ist eine Bestandsdokumentation vorzunehmen. Außerdem sind spätestens mit Abschluss der Leistung sämtliche Unterlagen zu übergeben, die für Betrieb und Wartung der erbrachten Leistungen erforderlich sind. Die Dokumentation zu den sicherheitsrelevanten Anlagen ist nach Aufforderung durch die Objektüberwachung vorab zur Verfügung zu stellen.

- Ende Zusätzliche Technische Vertragsbedingungen ZTV Allgemeiner Teil -

## ZTV Elektrotechnik
ZTV Elektrotechnik

Beiliegende Pläne

Keine.

Vorschriften und Verordnungen

Die angebotenen Einrichtungen müssen dem neuesten Stand der Technik sowie den einschlägigen Richtlinien und Vorschriften jeweils in der neuesten Fassung entsprechen. Ferner sind behördliche sowie gutachterliche Auflagen zu berücksichtigen.

Der Auftragnehmer hat dafür Sorge zu tragen, dass nur nach dem neuesten Stand der Technik als geeignet und bewährt betrachtete Konstruktionsrichtlinien und Werkstoffe für die Anlage verwendet werden.

Folgende Vorschriften, Empfehlungen und Richtlinien in neuester Fassung sind bindend vorgeschrieben bzw. müssen beachtet und eingehalten werden:

- LAR  Leitungsanlagenrichtlinie

- EltBauV  Verordnung über den Bau  von  Betriebsräumen für elektrische Anlagen

- BayrBO  Bayr. Bauordnung

- ArbStätt V 2004Verordnung über Arbeitsstätten

- UVV BGV A8  Sicherheits- und
  Gesundheitsschutzkennz.
  oder gleichwertig

- DIN-VDE 0100 Errichten von Niederspannungsanlagen mit
  Nennspannungen bis 1 kV
  oder gleichwertig

- DIN-VDE 0105-100Betrieb von elektrischen Anlagen
  oder gleichwertig

- DIN-VDE 0106 Verfahren zur Messung von Berührungsstrom und  Schutzleiterstrom

- DIN-VDE V 0108-100 Sicherheitsbeleuchtungsanlagen

- DIN EN 1838  Not- und Sicherheitsbeleuchtung

- DIN-VDE 0141 Erdungen für spezielle  Starkstromanlagen mit  Nennspannungen über 1 kV
  oder gleichwertig

- DIN-VDE 0185-305Blitzschutz
  oder gleichwertig

- DIN-VDE 0298 Verwendung von Kabeln und  isolierten
  Leitungen für Starkstromanlagen
  oder gleichwertig

- DIN-VDE 0660  Niederspannungsschaltgeräte-
  Kombinationen
  oder gleichwertig

- DIN 4102-12  Funktionserhalt von elektrischen Kabelanlagen
  oder gleichwertig

- DIN 57100  Errichten von Starkstromanlagen mit  Nennspannung bis 1 kV
  oder gleichwertig

- DIN EN 12464-1  Beleuchtung von Arbeitsstätten in
  Innenräumen

Allgemein gelten:
- Die VDE-Vorschriften in der jeweils gültigen Fassung
  oder gleichwertig.
- Die Bestimmungen der örtlich zuständigen EVU.
- Die einschlägigen DIN-Normen oder gleichwertig.

Angebot

Das nachfolgende Leistungsverzeichnis ist in allen und zu ergänzenden Punkten vollständig auszufüllen. (Preise, technische Daten, Fabrikate, Typen usw.) Streichungen bzw. Ergänzungen durch den Anbieter sind ungültig.

Allgemeine Projekthinweise für Elektrotechnik

Im RA 1 wurde bereits die komplette elektrotechnische Infrastruktur erneuert.

Hier wurden folgende Elektrozentralen errichtet:
- Mittelspannungsschaltanlage
- Niederspannungshauptverteilung AV
- Notstromaggregat für SV-Versorgung
- Niederspannungshauptverteilung SV
- Sicherheitsbeleuchtungszentrale

Über eine separate Ausschreibung für die Erweiterung Stromversorgung werden für den RA 2 die Hauptanbindung an die Niederspannungshauptverteilung AV über ein Stromschienen-system und die Niederspannungshauptunterverteiler aufgebaut.
Der AN Elektroinstallation erschließt ab dieser neuen Elektroinfrastruktur den Bereich RA 2.
Für die SV-Versorgung muss die Anbindung des RA 2 über neue Zuleitungskabel mit Funktionserhalt der vorhandenen Niederspannungshauptverteilung SV im RA 1 verlegt werden.
Im RA 1 sind für diverse Anlagen die Zentralen bereits neu errichtet worden. Sofern diese zu erweitern sind, müssen die vorhandenen Fabrikate zwingend beibehalten werden.

Montage- und Einbringsituation

Die Zugänglichkeiten zu den Baustellenbereichen sind dem Baulogistikhandbuch zu entnehmen.
Hier sind die sich hieraus ergebenden Umstände für die Transportwege bei der Materialanlieferung und bei dem Materialtransport an die jeweiligen Einbauorte bei der Kalkulation zu berücksichtigen.

Montagehinweise

Materialanlieferungen zum Verwendungsort können nur gemäß dem Baufortschritt in Teillängen und Teilmengen erfolgen. Diesbezügliche Aufwendungen sind in den Einheitspreis mit einzukalkulieren und damit abgegolten.

Ausführung

Des Weiteren werden folgende technische Anforderungen an die angebotenen Komponenten gestellt und sind in die Einheitspreise mit einzukalkulieren und mit den Einheitspreisen abgegolten.

Befestigungssysteme

Ergänzend zur Anlage 9 "Hinweis zur Dübelbefestigung" gelten folgende Hinweise:

- Für die gewählten Befestigungsausführungen sind
  entsprechende Prüfunterlagen vorzulegen.

- Die Lasteinleitung in das Bauwerk ist zu beachten und mit der
  OÜ bzw. dem Statiker und Tragwerksplaner abzustimmen.
  Gegebenenfalls sind statische Nachweise vorzulegen.

- Es gelten die Einbaubedingungen des Deutschen Institutes für
  Bautechnik (IfBt)-Zulassung (Dübel und Anker), diese sind zu
  berücksichtigen und das vom IfBt empfohlene Bemessungsverfahren ist anzuwenden.

- Der Auftragnehmer hat in jedem Falle vor der Montage alle zur
  fachgerechten Ausführung seiner Leistung betreffenden
  Umstände zu prüfen und daraus folgend, den richtigen Dübel
  auszuwählen.

- Dübellöcher dürfen nur gebohrt werden.
  Bolzenschussapparate etc. für die Befestigung von Bauteilen
  sind untersagt.

- Alle Schrauben müssen aus nichtrostendem Stahl sein.

- Alle Fehlbohrungen sind mit Zementmörtel wieder fachgerecht
  zu schließen.

Kabel- und Leitungsverlegung

Bei Schlitzungen an statisch wichtigen Bauteilen (z. B. Betonpfeiler, Träger, Unterzüge, tragende Mauern usw.) ist vorher die Genehmigung der OÜ und des Statikers einzuholen.

Kernbohrungen dürfen nur mit Zustimmung bzw. Genehmigung der OÜ und des Statikers erstellt werden.

Alle Befestigungen an Stahlkonstruktionen müssen als Klemm- oder Schraubprofile ausgeführt sein. Befestigungen dürfen ohne Zustimmung der OÜ nicht geschweißt werden.

Schalterdosen und Auslässe in gefliesten Wänden müssen genau im Fugenschnitt oder Plattenmitte gesetzt werden. Die rechtzeitige Zusammenarbeit mit dem Fliesenleger ist hierzu unbedingt erforderlich.

Schalter- und Steckdosen sowie Abdeckungen dürfen in der Regel erst nach Beendigung der Malerarbeiten montiert werden.
Das gleiche gilt für Abdeckrahmen von Verteilungen sowie für Ein- oder Aufbauleuchten.

Verlegeabstände zur gegenseitigen Beeinflussung zwischen Fernmeldeleitungen und Starkstromleitungen sind einzuhalten.
Dieses ist bei gemeinsamen Kabelrinnen mittels Trennsteg oder durchgetrennte Rohrsysteme und allgemeine Verlegeabstände von ca. 3 cm zu berücksichtigen.

Drehstromanschlüsse sind im gesamten Bauwerk mit einheitlicher Phasenfolge anzuklemmen. Die Verordnungen bzw. die Anschlüsse sind gleichmäßig auf die Außenleiter aufzuteilen. Dies ist durch Messung nachzuweisen.

Bei Draufsicht von außen erfolgt die Aderbelegung im Drehstromnetz: schwarz/grau/braun; bei Schuko-Steckdosen ist der rechte Kontakt als Phase zu belegen.

Alle Einbaudosen in Gipskartontrennwänden müssen den Anforderungen der DIN 57100 oder gleichwertig entsprechen.

Schalterdosen in Trockenbauwänden müssen bei gegenüberliegenden Wandbereichen mit einem Versatz von ca. 10 cm montiert werden.

Alle losen Kabelenden, die bereits an den Unterverteilungen im Zuge der Neuinstallation einseitig angeschlossen sind und unter Spannung stehen könnten, sind mit Klemmen berührungssicher auszuführen.

Siehe Anlage M (Richtlinien für Gestaltung, technische Ausrüstung und den Einbau von Medienstationen und medienunterstützende Demonstrationen Version 4).
Leuchten

- Bei Standardleuchten ist der ausgeschriebenen Leuchtentyp
  oder ein gleichwertiges Fabrikat anzubieten. Die
  Gleichwertigkeit muss in den Punkten Abmessungen,
  Wirkungsgrad, Lichtverteilung und Lichtqualität, IP und IK
  Klassifikationen, Güte der Verarbeitung des Materials, der
  Detailausbildung sowie bezüglich des ästhetischen
  Gesamteindruckes gegeben sein. Die Gleichwertigkeit ist auf
  Nachfrage mittels Lichtberechnungen nachzuweisen.

- Alle Leuchten sind ausreichend frühzeitig vor Auslösen der
  Bestellung zu bemustern und vor Herstellung, Lieferung und
  Montage der Gesamtposition mit Planern und Auftraggeber
  abzustimmen. Sie sind hierzu kostenlos dem AG als Muster
  zur Verfügung zu stellen. Nach erfolgter Abnahme des Musters
  kann das Muster als Teil der Leistung der Position eingebaut
  werden.

- Einzelheiten der Montage sind vor der Ausführung mit der
  Bauleitung abzustimmen.

- Die Lichtfarbe der verwendeten Leuchtmittel ist immer mit dem
  Planer bei einer Bemusterung abzustimmen. Leuchten dürfen
  erst nach Freigabe der Lichtfarbe bestellt werden.

- Sämtliche Zeichnungen und ihre Inhalte bleiben geistiges
  Eigentum des Planers. Sie dürfen nur für Zwecke dieses
  Bauvorhabens verwendet werden. Eine Weitergabe oder
  Vervielfältigung ist unzulässig.

- Alle Leuchten müssen biegesteif ausgebildet und so
  konstruiert und hergestellt sein, dass eine sichere Montage
  und eine einfache Wartung gewährleistet ist.

- Alle Leuchten sind mittels nicht rostendem Befestigungsmaterial zu montieren.

- Sämtliche elektrischen Einbauteile der Leuchten oder
  Anschlussboxen, wie elektronische Vorschaltgeräte,
  Steckvorrichtungen, interne Verdrahtungsleitungen,
  Anschlussklemmen etc. müssen das VDE-Zeichen oder
  gleichwertig tragen und den derzeit gültigen DIN-Normen oder
  gleichwertig entsprechen.

- Die gesamte Verdrahtung, sowie die Anschlussklemmen (in
  schraubloser Technik) sind temperaturbeständig in 5-poliger
  Ausführung 2,5 mm² auszuführen.

- Einhaltung des DALI Standards nach IEC 60929 und IEC
  62386
- Steuereingang überspannungsfest und verpolungssicher
- Thermomanagement
  Die entstehende Wärme der LED's muss abgeführt werden,
  um eine lange Lebensdauer und eine hohe Effizienz zu
  gewährleisten. Es ist vom AN die Umgebungstemperatur
  anzugeben, bei der die Lichtströme und Lebensdauer der
  Leuchten und Module erreicht werden.

- Die LED`s dürfen nicht an der Leistungsgrenze betrieben
  werden.

- Die Bestromung der LED's darf max. 75% betragen.

- LED-Module, Leuchten und Betriebsgeräte müssen den
  relevanten Normen der ICE (internationale Elektrotechnische
  Kommission) entsprechen.

- LED-Leuchten und -Leuchtmittel sind gemäß Zhaga-
 Richtlinien und Standards auszubilden. Entsprechende
 Nachweise sind dem Angebot beizufügen.

- Um Abweichungen bzgl. dem Helligkeitsniveau und
 einheitlicher Lichtfarbe zu vermeiden, müssen die LEDs
 einer Charge sortiert werden (Binning).

- Es ist zu gewährleisten, dass nach 50000 Betriebsstunden
  der LED-Leuchte noch mindestens 80 % des anfänglichen
  Lichtstroms vorhanden sind.

- Bei allen verwendeten Leuchten ist nachzuweisen, dass die
  LED ausgetauscht werden können.

- Die LEDs müssen derart verarbeitet werden, dass die durch
  den Hersteller angegebene Grenzschichttemperatur nicht
  überschritten wird.

- LED-Leuchten müssen derart konstruiert sein, dass die durch
  den LED-Hersteller angegebenen Betriebstemperaturen im
  eingebauten Zustand der Leuchten nicht überschritten werden.
  Die Temperatur auf der Platine ist zu überwachen.

LED-Betriebsgeräte müssen folgende Merkmale besitzen:

- Versorgungsspannung: 220 - 240 V AC, 50 Hz
- Dimmbereich:  1 - 100 % Lichtstrom
- Leistungsfaktorkorrektur
- Kurzschlussfestigkeit
- Überlast-, Überspannungs- und Übertemperaturschutz
- Prüfzeichen: ENEC, VDE, EMV
- Lampenbetrieb: nach EN 60929

- Funkentstörung: nach
  N55015:2006+A1:2007+A2:2009/CISPR 15, EN 55022
- Netzstromoberwellen: nach EN 61000-3-2
- Immunität, Störfestigkeit: nach EN 61547
- Temperaturbereich -10 bis + 50° C

## Weitergehende technische Anforderungen und Hinweise zur Kalkulation
Weitergehende technische Anforderungen und Hinweise zur Kalkulation

Die vorangegangenen Beschreibungen sowie die folgenden technischen Anforderungen gelten als Bestandteil der nachfolgenden Leistungsbeschreibung und sind bei der Kalkulation zu berücksichtigen.

- In die Einheitspreise ist immer die Lieferung und betriebs-fertige Montage einzurechnen, sofern im Positionstext nicht ausdrücklich andere Leistungen gefordert werden.
- Sämtliche Positionen der nachfolgenden Leistungsbe-schreibung werden in Teilleistungen (Teillängen, Teilmengen, etc.), auch in zeitlicher Hinsicht, ausgeführt, sofern im Positionstext nicht ausdrücklich andere Leistungen gefordert werden.
- Für Montagehöhen auch über 2 m sind die Kosten für Hubbühnen, -lifte, Hebezüge und dergleichen für die Einbringung und Montage der im nachfolgenden Leistungs-verzeichnis aufgeführten Komponenten in einer separaten Position erfasst.
  Je nach den örtlichen Gegebenheiten sind in den Positionsbeschreibungen unterschiedliche Montagehöhen differenziert zu kalkulieren.
- Entsprechende Hilfsmittel zur Montage der ausgeschriebenen Komponenten wie zum Beispiel Hebezeuge sind in die Einheitspreise einzukalkulieren und abgegolten.
- Alle zur Verwendung bzw. zum Einsatz/Einbau gelangenden elektrotechnischen Komponenten müssen das VDE-Zeichen besitzen.

- Die Angebotspreise für zu liefernde Teile gelten frei Verwendungsstelle und enthalten stets die Kosten für Transport, Aufladen, Ein- und Auspacken, Versand, Abladen, ggf. Rücksendung der Verpackung, die grundsätzlich Eigentum des Auftragnehmers bleibt.
- Anschlüsse an nicht beigestellten Komponenten sind mit den Einheitspreisen der ausgeschriebenen Komponenten abgegolten, sofern im Positionstext nicht ausdrücklich andere Leistungen gefordert werden.Dies gilt auch für Mehrfachan- schlüsse an einem Betriebsmittel, wie sie z. B. beim Durchschleifen von Leitungen erfolgen.
- Alle Hauptkomponenten sind objektübergreifend fabrikatsgleich anzubieten und auszuführen.
- Für das Gesamtsystem sind die Prüfungen nach VDE 0100 Teil 610 und UVV, BGV 4 oder gleichwertig nachzuweisen. Eventuelle Kosten sind in die Einheitspreise einzukalkulieren und mit diesen abgegolten.
- Bei allen Verlege-Positionen von Kabeln und Leitungen ist insbesondere bei den Zuleitungskabeln davon auszugehen, dass unter anderem diese durch Durchbrüche, unterschiedliche Raumbereiche und unmittelbar folgende Horizontal- und Vertikalversprünge zu führen sind.  Generell ist für die überwiegende Masse mit einem erhöhten Fädelaufwand zu rechnen. Diese ist in die Einheitspreise einzukalkulieren und  abgegolten. Alle Zuleitungskabel sind als Einzelkabel (ohne Muffen) auszubilden.
- Formteile (u.a. für Kabelkanäle, Brandschutzkanäle) werden nicht übermessen. Sie sind in Einzelpositionen ausgeschrieben und werden separat aufgemessen.
- AP-Abzweigdosen und Rangierverteiler, sowie Schaltgeräte sind innen und außen mit Verteilungs- und Stromkreisbezeichnung zu beschriften.

Soweit es dem jeweiligen Bieter notwendig erscheint, im Hinblick auf seine Arbeiten und die Preisbildung Details der vorhandenen bzw. geplanten Bauwerke sowie der Örtlichkeiten zu wissen, wird ihm nahe gelegt, sich im Rahmen der Angebotsausarbeitung die entsprechenden Informationen einzuholen.
Spätere Geltendmachung von Mehrforderungen in Folge fehlender, derartiger Information kann nicht anerkannt werden.

## Ausführung
Ausführung

Ausführungspläne:

Der Auftragnehmer erhält Unterlagen für die Ausführung mit zeitlicher Staffelung zu den einzelnen Gebäudeabschnitten.

Der AN kann nicht davon ausgehen, dass bei Vertragsabschluss
alle Unterlagen vorliegen. Der AN erhält die gestaffelte Planlieferung mit dem notwendigen Vorlauf, so dass für den M&W-Planungsprozess und die notwendige Materialdisposition keine zeitlichen Einschränkungen in Bezug auf den Bauablauf entstehen.
Der AN hat unter Berücksichtigung der nachstehend genannten Prüf- und Freigabezeiträume die erforderlichen Planliefertermine der Ausführungsunterlagen auf Grundlage des Bauablaufs aufzustellen und dem AG 4 KW nach Auftragserteilung zur Abstimmung vorzulegen.

Die Ausführungspläne werden in 2-D-Ausführung digital im Format AutoCAD als dwg- und pdf-Format übergeben.

## Montage- und Werkstattplanung
Montage- und Werkstattplanung

Der Auftragnehmer (AN) hat dem Auftraggeber (AG) rechtzeitig vor Beginn der Montagearbeiten alle Angaben zu machen, die für den ungehinderten und reibungslosen Vorlauf, Einbau, Ablauf und ordnungsgemäßen Betrieb notwendig sind.

Der AN hat auf der Grundlage der Ausführungsplanung und Berechnungen des AG die für die Ausführung erforderliche Montage- und Werkstattplanung für den gesamten im vorliegenden Leistungsverzeichnis beschriebenen Leistungsumfang zu erbringen und, soweit erforderlich, rechtzeitig mit dem AG abzustimmen.

Nach Auftragserteilung ist seitens des AN unverzüglich zu prüfen, wann spätestens mit der jeweiligen Montage- und Werkstattplanung zur Sicherstellung der jeweiligen Ausführungstermine zu beginnen ist. Der AN hat seine Montage- und Werkstattplanung entsprechend des abgestimmten Planliefertermins vorzulegen.

Für die Prüfung der M+W-Planung ist der im Projekthandbuch beschriebene Workflow im CDE des Deutschen Museums zu verwenden.

Im Rahmen der Montage- und Werkstattplanung sind folgende Prüf- und Freigabezeiträume zu berücksichtigen:

Prüfung/Freigabe für erstmalige Vorlage/Prüfung:
mind. 7 Kalendertage (1 Woche)

Prüfung/Freigabe für wiederholte Vorlagen/Prüfungen:
mind. 7 Kalendertage (1 Woche)

Korrektur/Einarbeitung der Prüfanmerkungen durch AN:
max. 7 Kalendertage

Vorlage der geprüften und freigegebenen Montage- und
Werkstattzeichnungen als Reinzeichnung unter
Berücksichtigung/Einarbeitung der Prüfvermerke in den Prüfexemplaren:

rechtzeitig, jedoch spätestens 7 Kalendertage (1 Woche) vor Ausführung.
Grundsätzlich sind o.g. Prüf- und Freigabezeiträume rechtzeitig  vor Ausführung abzustimmen. In Einzelfällen sind Abweichungen o.g. Zeiträume zur Sicherstellung der Ausführungstermine abzustimmen.

Die Montage- und Werkstattzeichnungen sind wie folgt zu übergeben:

- in einfacher Ausfertigung (farbig, DIN A4 gefaltet) sowie

- digital jeweils im Datenformat DWG (mind. AutoCAD 2020)
  und PDF

Die Prüfanmerkungen erhält der AN digital im Datenformat PDF gemäß Prüffrist zurück. Die Prüfvermerke in den Prüfexemplaren hat der AN bei der Anfertigung der endgültigen Unterlagen zu berücksichtigen. Durch den Vermerk "Prüfeinträge vollständig übernommen" bestätigt der AN die verantwortliche und vollständige Übernahme der Prüfanmerkungen.

Die endgültigen M+W-Pläne/Unterlagen sind durch den AN als Beleg für die AG-Seite wie folgt an die OÜ (OÜ) zu übergeben:

- in zweifacher Ausfertigung (farbig, DIN A4 gefaltet) sowie

- digital jeweils im Datenformat DWG (AutoCAD 2020) und PDF

Grundsätzlich ist die abgestimmte Ausführungsplanung als Grundlage für die Erstellung der M+W-Planung zu verwenden. Die für die Erstellung der Montage- und Werkstattzeichnungen erforderlichen Angaben sind beim AG einzuholen.

Die Montage- und Werkstattzeichnungen müssen folgenden allgemeinen Anforderungen gerecht werden:

Die Werkstatt- und Montagezeichnungen müssen so erstellt sein, dass der Einbau aller Komponenten und Anlagenteile ungehindert und reibungslos erfolgen kann.

Die Montage- und Werkstattzeichnungen sind so zu gestalten und zu beschriften, dass alle erforderlichen Details und Anschlusssituationen eindeutig ersichtlich sind, z.B. durch Mehrfachansicht und mehrere Schnitte horizontal und vertikal. Die Planunterlagen sind normgerecht zu erstellen.

Bei der Erstellung der M+W-Planung ist zu beachten, dass in der Regel das Zeichnungsformat DIN A0 nicht überschritten werden darf.

Die Montage- und Werkstattzeichnungen sind als Übersichts- und Grundrisszeichnungen im Maßstab 1:50 anzufertigen. In schwierigen Bereichen kann zusätzlich auch ein größerer Maßstab ohne gesonderte Vergütung verlangt werden.

Schnitt- und Detailzeichnungen sind im Maßstab 1:50 anzufertigen. In schwierigen Bereichen kann zusätzlich auch ein größerer Maßstab ohne gesonderte Vergütung verlangt werden.

Das Zeichnungsfeld des AG ist nach dessen Anweisung anzuwenden.
Geänderte Zeichnungen erhalten einen Index.

Die Änderung sowie der Index sind in der Zeichnung kenntlich zu machen (z.B. einwolken).

Die Zeichnungen müssen maßstäblich sein, die Anlagen/Bauteile müssen zum Baukörper/Bauteilen anderer Gewerke exakt vermaßt sein.

Die Beschriftung erfolgt in deutscher Sprache. Es sind normgerechte Symbole zu verwenden. Sie enthält Anlagen / Bauteilbenennungen, Hersteller und Typ, Größe und ggf. Leistung, Dimension und Abmessung sowie Angaben
über Transportwege und ggf. Montageöffnungen.

Die Zeichnungsfreigabe entbindet den AN nicht von seiner vollen und ausschließlichen Verantwortung und Haftung für die Richtigkeit und vertragsgerechte Ausführung seiner Leistung in allen Einzelheiten. Es ist Pflicht des AN die M+W-Planung so rechtzeitig zur Prüfung und Freigabe vorzulegen, dass daraus keine Terminverzögerungen im Bauablauf eintreten.

In diversen LV-Titeln sind noch zusätzliche Anforderungen an die M+W Planung gestellt.
Diese sind ergänzend zu den folgenden Unterlagen gemäß den entsprechenden Positionsbeschrieb zu liefern.

Zum Inhalt der M+W gehören insbesondere Übersichts-, Verteiler-, Steuerungs-, Grundriss-, Detail- und Schnittzeichnungen usw., aus denen mindestens u.a. folgende gewerkespezifische Punkte und Angaben ersichtlich sind:

- allpolige Verteilerpläne mit Ansichten und Grundrissdarstellung
  Maßstab 1:10 mit Eintragung der Verteilertüren

- Detailpläne / -schnitte im Maßstab 1 : 10

## Technische Dokumentation
Technische Dokumentation

Der Auftragnehmer hat auf der Grundlage der letztgültigen
Ausführungsplanung, der erstellten und freigegebenen Werkstatt- und Montageplanung, der neuesten Architektenwerkpläne und der ausgeführten Leistung, erforderlichenfalls mit zusätzlichen Informationen, für den
gesamten im vorliegenden Leistungsverzeichnis beschriebenen
Leistungsumfang eine technische Bestandsdokumentation auf Basis der Dokumentationsrichtlinien des AG anzufertigen und, soweit erforderlich, mit dem AG abzustimmen.

Unter anderem beinhaltet die technische Dokumentation folgende Unterpunkte:

- Stromlaufpläne

- Schaltpläne

- Klemmpläne

- Kabellisten

- Stücklisten mit Bestellangaben

- Konstruktions- und Aufbaupläne

- Funktionalbeschreibung

- Installationspläne M 1:50 mit Darstellung der Verteilungen.
Bodenkanäle, Installationsgeräten, Festanschlüssen, Gewerkeschaltschränke, Rangierverteiler mit Angaben der Stromkreiszuordnung pro Schaltgeräte oder Anlagenteil mit Angabe der Stromkreiszuordnung.

- Installationspläne M 1:50 mit Eintragung der Leuchten in Abstimmung auf die anderen Technikgewerke.

- Montage und Detailzeichnungen als Aufstellungsplan

- Übersichtsschema's für Verteilungen in allpoliger Darstellung.
  Schutzgeräte, Liste mit Stromkreisnummern, Anschlussleistungen und Querschnittsangaben.

- Bedienungs- und Wartungsunterlagen

- Zusammenstellung aller Bezeichnungs- und Kennzeichnungssystematiken

- Alle Unterlagen, insbesondere Zeichnungen/Bestandspläne sowie auch Bestandsunterlagen mit überwiegend textlichem Inhalt, sind dem AG grundsätzlich als CAD-Zeichnungen bzw. digitale Dokumente auf Datenträger zu übergeben oder in anderer geeigneten Weise zu übermitteln. Ein Kontrollausdruck/Kontrollplott ist beizufügen. Die zu übergebenden Daten müssen dem endgültigen Ausführungsstand entsprechen.

- Alle Unterlagen sind gem. Anlage als Datei und in Papier zu übergeben.

- CAD-Zeichnungen sind im AutoCAD-DWG-Format bzw. ersatzweise als DXF-Datein zu liefern. Alle Zeichnungs-, Layer-, Gruppen- und Blockbezeichnungen sind zu dokumentieren und dem AG zu übergeben. Zu jeder CAD-Zeichnung ist neben dem Kontrollplott eine Plotdatei zu übergeben. Die CAD-Richtlinien gem. Anlage sind zu beachten.

- Rasterdaten (z. B. gescannte Unterlagen, Fotos) sind in den Formaten TIF, JPG, BMP oder GIF zu liefern. Texte und Tabellen sind grundsätzlich im Word- bzw. Excel-Format zu erstellen und zu liefern.

- Der Auftragnehmer hat alle für den sicheren und wirtschaftlichen Betrieb der Anlage erforderlichen Bedienungs- und Wartungsanleitungen und notwendigen Bestandspläne zu fertigen und dem Auftraggeber diese und einzelne projektspezifische Daten zu übergeben.

Vom Auftragnehmer sind insbesondere die nachstehend aufgeführten Unterlagen in 2 Exemplaren zu erstellen und 4 Wochen vor der Abnahme dem Auftraggeber zu übergeben. Falls sich auf Grund der Abnahme noch Änderungen ergeben sollten, sind diese in die Dokumentation einzuarbeiten und dem Auftraggeber unverzüglich nachzureichen.
Installationspläne sind abweichend von der Ausführungsplanung im Maßstab 1:100 zu liefern.

Technische Anlagen bezogene Dokumentation

- Beschreibung
- Bedienungsanweisungen
- Instandhaltungsanweisungen
- Wartungspläne
- Ersatzteilkatalogen
- Prüfnachgweise (VDE, VBG, DVUG etc.)
- Abnahmeprotokolle der vertragsmäßigen Liefer- und
  Leistungsdaten
- Übersicht der Lieferung der amtlichen Prüfbescheinigungen
- Nachweis der stattgefundenen Einweisungen und Schulungen
- Nachweis über Inbetriebnahme und Erstservice
- Justieranweisungen, Einstellwerte
- Berechnungsunterlagen
- Umweltschutzbestimmungen

Technische Anlagen: Schemata

- Anschlusspläne/Klemmpläne
- Übersichtsschaltpläne
- Stromlaufpläne System AutoCAD, aktuellste Version

Technische Anlagen: Vorschriften

- Aufbauübersichten
- Stücklisten
- Frendteillisten mit Lieferantenanschrift und
  Originalteilennummern der Hersteller

Vor der Abgabe der finalen Dokumentationsunterlagen ist ein"Musterordner" zu erstellen und mit dem AG per Workflow im CDE des AG einmal digital zur Abstimmung zu übergeben. Dort erfolgt die Freigabe für die finale Dokumentation in digitaler und
papierhafter Form.

Alle betriebsbedingt notwendigen Unterlagen (Planunterlagen, technische Bedienungsanleitungen, Einweisungsprotokolle, Abnahmebescheinigungen) sind zur Abnahme sortiert mit Inhaltsverzeichnis zu übergeben.

Die Fertigung der Zeichnungsunterlagen hat mit dem Standardsystem AutoCAD 2020 er erfolgen. Die technischen Zeichnungen sind dabei als DWG-Datei und .PLT-Datei zu erstellen.

Die Bestandsplanunterlagen sind als aktuelle, letztgültig umgesetzte Übersichts- und Grundrisszeichnungen im jeweiligen Maßstab beizulegen.

Die Schnitt- und Detailzeichnungen sind als aktuelle, letztgültig
umgesetzte Planunterlagen im jeweiligen Maßstab beizulegen.

## 12 TPB.630.01 Medientechnik
Datum: 27.01.2026

### Bereich 1 MEDIENTECHNIK

#### Abschnitt 1.1 EG MFR 1 Schulklassen- und Pausenraum

**1.1.10 Tablet-Ladewagen**
Tablet-Wagen zum Lagern und Laden von min. 20 Tablets mit ca. 11" Größe
Technische Daten:
- Fahrbar, min. 4 Gummi-Rollen, min. 2 mit Bremse, Durchmesser ca. 10 cm
- Korpus und Türen aus melaminharzbeschichtetem MDF in einer hellen Farbe (weiß, grau oder ähnlich) (oder vergleichbar)
- 1 verschließbares Fach mit Schlüssel mit Kabelmanagement
- 1 verschließbares Fach mit Schlüssel mit Ablagen für Tablets
- Türen lassen sich um 270 Grad zurückklappen und werden von Magnetverschlüssen offen gehalten
- Griffaussparungen oder Griffe als Lenkhilfe in der oberen Abdeckung integriert
- Für Tabets bis 11" Größe
- Benötigt max. 1 Schuko-Steckdose
- Min. 20 Schuko-Steckdose im Inneren des Stromschachtes
- Strom-Management mit Softstart
- Thermo-Management mit automatischer Abschaltung
- Größe max. 100 cm x 140 cm x 60 cm (B x H x T)  Kalkulationshinweis: Ohne Ladegeräte und ohne Ladekabel
Menge: 1,000 St

**1.1.20 Touchscreen-Monitor 75"**
Prowise Touchscreen Ten G3 75".
Menge: 1,000 St

**1.1.30 Fahrbare Halterung Touchscreen-Monitor**
Fahrbare Halterung für vor geannten Touchscreen-Monitor.

Technische Daten:

- Fahrbar, min. 4 Gummi-Rollen, min. 2 mit Bremse, Durchmesser ca. 10 cm
- Fuß mit Rollen und VESA-Aufnahme
- Material: Stahl und Aluminium
- Farben: schwarz und Aluminium ausgelegt für Gewicht, Größe und VESA-Abstand des vorgenannten Touchscreen-Monitors
- Höhenverstellung elektrisch offenes Ablage- und Befestigungsfach für Zubehör hinter dem Monitor

Kalkulationshinweis: Ohne Ladegeräte und ohne Ladekabel.
Menge: 1,000 St

**1.1.40 Halterung Zubehör Videobar**
Video- oder Soundbarbar-Montagemöglichkeit als Original-Zubehör für die vorgenannte fahrbare Halterung, Material Stahl, Farbe schwarz, Montage der Video- oder Soundbarbar oberhalb oder unterhalb des vorgenannten Touchscreen-Monitors.
Menge: 1,000 St

**1.1.50 Halterung Zubehör Kamera**
Kamera-Montagemöglichkeit oder Kamera-Ablage als Original-Zubehör für die vorgenannte fahrbare Halterung, Material Stahl, Farbe schwarz, Montage der Kamera oberhalb oder unterhalb des vorgenannten Touchscreen-Monitors.
Menge: 1,000 St

**1.1.60 Konferenzsystem**
Hersteller: Barco
Produkt: ClickShare CX-50 Gen. 2
Menge: 1,000 St

**1.1.70 3-fach-Steckdose 1 m**
3-fach-Steckdose, mit Anschlussleitung, Länge min. 1 m, mit Schuko-Steckeer gewinkelt.
Menge: 1,000 St

**1.1.80 Patch-Kabel 3 m**
Hochflexibles Patch-Kabel, Kat. 6a, Länge 3 m, Farbe schwarz.
Menge: 1,000 St

**1.1.90 Verlängerungskabel 3 m**
Verlängerungskabel, Länge 3 m, Farbe schwarz, ‑mit Schuko-Stecker und -Buchse.
Menge: 1,000 St

**1.1.100 Spiralschlauch 3 m**
Flexibler Spiralschlauch zur Aufnahme von ca. 2-3 Leitungen und Kabeln, Durchmesser im Inneren ca. 2 cm, Material Kunstsoff, Farbe schwarz.
Menge: 5,000 m

**1.1.110 Schleppkette Leistungsverlegung**
Schleppkette für Leitungsverlegung zwischen Wand und Touchscreen-Monitor, flexibler Leitungsweg zwischen dem festen Teil der Wandhalterung und dem beweglichen Touchscreen-Monitor, Leitungenverlegung von bauseitiger Steckdose bzw Datenbose, über Wandhalterung zu Touchscreen-Monitor, innerhalb der Schleppkette.

Technische Daten:

- Länge: ca. 1 m
- Innenhöhe: ca. 26 mm
- Innenbreite: ca. 40 mm Montagepunkt am
- Start von Schleppkette Montagepunkt am Ende von Schleppkette
- Farbe: schwarz
- Material: Kunststoff
Menge: 1,000 St

**1.1.120 Zugentlastung**
Zugentlastung zur Aufnahme von vorgenannten Kabel, Leitungen und Spiralschläuchen, Montage an der vorgenannten fahrbaren Halterung.
Menge: 1,000 St

**1.1.130 Inbetriebnahme und Dokumentation**
Inbetriebnahme der gesamten Anlage im Raum, Dokumentation zum Aufhängen vor Ort, Umfang ca. 5 Seiten, Format DINA4, Bilder mit kurzen Erläuterungstexten zur Funktionsweise inkl. Lösung gängiger Fehler, Übergabe als PDF-Datei, bearbeiterbar Word (oder vergleichbar) und ausgedruckt und laminiert.
Menge: 1,000 St

#### Abschnitt 1.2 2. OG MFR 7 und 9 Marie-Curie-Saal

*Hinweis: Hinweistext Kompatibilität*
Die Produkte müssen mit allen gängigen Videokonferenz-Lösungen kompatibel sein. Die Kompatibilität mit Microsoft Teams und Google Meets ist Mindestvoraussetzung.

*Hinweis: Hinweistext Audio*
Die Audiotechnik besteht auf zwei Schallzeilen, wandmontiert, und vier Unterstützungslautsprecher als Pendel-Lautsprecher.  Alle Lautsprecher werden über DANTE-Verstärker versorgt.

**1.2.10 Wand-Lautsprecher**
Säulen-Array-Lautsprecher mit ca. 16 Treibern.

Technische Daten:

- Treiber: ca. 16x ca. 3-Zoll-Treibern
- Material Gehäuse: Aluminium
- Material Schutzgitter: Stahl
- Farben: schwarz und weiß
- Frequenzbereich: ca. 105 Hz bis ca. 20 kHz
- Frequenzgang: ca. 200 Hz bis ca. 16 kHz
- Leistung: ca. 240 Watt
- Nennempfindlichkeit: ca. 93 dB SPL (1 W, 1 m)
- Nominaler Abstrahlwinkel:
-
- ca. 180° horizontal x ca. 38° vertikal bei 500 Hz
-
- ca. 180° horizontal x ca. 20° vertikal bei 1000 Hz
-
- ca. 155° horizontal x ca. 14° vertikal bei 2000 Hz
-
- ca. 178° horizontal x ca. 18° vertikal bei 4000 Hz
- Schraubklemmleiste, die in die Rückseite des Lautsprechers integriert
- direkte Verkabelung von Lautsprechern oder die Verkabelung mehrerer Lautsprecher mithilfe von Durchschleifklemmen
Menge: 4,000 St

**1.2.20 Wandhalter, neigbar, schwenkbar**
Wandhalter für vorgenannten Schallzeilen, neigbar bis ca. 10°, schwenkbar bis ca. 30°, Material Stahl, Farbe schwarz.
Menge: 2,000 St

**1.2.30 Pendel-Lautsprecher**
Zwei-Wege-Pendel-Lautsprecher

Technische Daten:

- Ca. 165 mm-Tieftöner
- Ca. 19 mm-Kalottenhochtöner
- Material Gehäuse: Kunststoff
- Farben: schwarz und weiß
- Bauform: konisch-zylindrisches
- Durchmesser ca. 229 mm an der breitesten Stelle
- Frequenzbereich: ca. 70 Hz bis ca. 20 kHz
- Leistung: ca. 20 W
- Nennempfindlichkeit: ca. 86 dB SPL
- Konischer Abstrahlwinkel: ca. 95°
Menge: 4,000 St

**1.2.40 DANTE-Versträrker mit PoE**
Verstärker mit vier Kanälen, PoE, Dante und DSP.

Technische Daten:

- Anzahl Kanäle: min. 4
- Leistung pro Kanal: min. 20 W
- PoE-Betrieb mit automatisch skalierbarer Ausgangsleistung
- Integrierter DSP mit 4x4-Matrix-Mischer
- Unterstützung der Dante Domain Manager-Software
- AES67-Standard
- Einfang: RJ45
- Ausgang: 2-polige Steckklemme
- Digital-zu-Analog-Umwandlung und interne DSP-Verarbeitung sind zwischen 44,1k, 48k, 88,2k und 96k wählbar
- Lüfterlose Kühlung
- Automatischer Clip Limiter
- Signal-Rausch-Verhältnis: ca. 100 dB
- Klirrfaktor: unter 0,1 %
- Frequenzgang: ca. 20 Hz bis 20 kHz, ±1 dB
- Schutzschaltungen bei Kurzschlüssen, Überhitzung oder Gleichstromfehlern
- Formfaktor: 1 HE, halbe Breite
Menge: 1,000 St

**1.2.50 DANTE-Versträrker ohne PoE**
Verstärker mit vier Kanälen, Dante und DSP.

Technische Daten:

- Anzahl Kanäle: min. 2
- Leistung pro Kanal: min. 200 W
- Integrierter DSP mit 4x4-Matrix-Mischer
- Unterstützung der Dante Domain Manager-Software
- AES67-Standard
- Einfang: RJ45
- Ausgang: 2-polige Steckklemme
- Digital-zu-Analog-Umwandlung und interne DSP-Verarbeitung sind zwischen 44,1k, 48k, 88,2k und 96k wählbar
- Lüfterlose Kühlung
- Automatischer Clip Limiter
- Signal-Rausch-Verhältnis: ca. 100 dB
- Klirrfaktor: unter 0,1 %
- Frequenzgang: ca. 20 Hz bis 20 kHz, ±1 dB
- Schutzschaltungen bei Kurzschlüssen, Überhitzung oder Gleichstromfehlern
- Formfaktor: 1 HE, halbe Breite
Menge: 1,000 St

*Hinweis: Hinweistext Video*
Die VideoTechnik besteht aus einem Projektor. Die Projektionsflächer ist eine bauseitig beschichtete Wand.

**1.2.60 Projektor**
Technische Daten:

- Anzeigesystem: 3LCD
- Lichtquelle Typ: Laserdiode
- Lichtleistung: min. 10000 lm
- Auflösung: min. 1920 x 1200 Pixel
- Bildseitenverhältnis: 16:10
- Fokus: Manuell
- Zoom: Manuel
- Lens-Shift: Manuel
- Vertikal: ca. +20% bis +55%
- Lens-Shift horizontal: ca. +/- 10%
- Wartungsinervall: min. 20.000 Stunden
- Eingang: HDMI, RJ45, D-Sub (9-polig)
- Geräuschpegel: Standard / Mittel / Niedrig: max. 36 dB/28 dB/25 dB
- Inkl. Objektion für eine Entfernung von ca. 5 m
Menge: 1,000 St

**1.2.70 Projektor Halterung Decke**
Projektor Halterung Decke, für Gewicht des vorgenannten Projektors, für schräge Decken.

Technische Daten:

- Länge: ca. 1 m
- Material: Stahl
- Farbe: weiß
- innenliegende Kabelführung
Menge: 1,000 St

**1.2.80 Projektorplatten**
Projektorplatte als Juming Jack, für vorgenannten Projektor und vorgenannte Projektor Halterung.
Menge: 1,000 St

**1.2.90 Zubehörhalter**
Zubehörhalter, Montage an Deckenhalterung, für u.a. HDMI-Netzumsetzer, Montageplatte mit diversen Lochmustern zur Fixierung von Geräten.
Menge: 1,000 St

**1.2.100 HDMI-Netzwerk-Übertrager mit Steuerung**
Übertrager für HDMI-Videosignale und RS232-Steuersignale über Netzwerk-Leitungen.

Technische Daten:

- Eingang: RJ45
- Ausgang: HDMI
- Bildwechselrate: 24, 25, 30, 50 oder 60 B/s
- Farbabtastung: bis 4:4:4
- Farbtiefe: 8 oder 10 Bit pro Farbe
- Signaltyp: DVI 1.0, HDMI 1.4 und 2.0, HDCP 1.4 und 2.3
- ‑
- Video-Datenrate: 18 Gbps (6 Gbps pro Farbe)
- PoE Konform mit IEEE 802.3at Typ 2 (PoE+), Klasse 4
Menge: 1,000 St

*Hinweis: Hinweistext Kamera*
Die Kameratechnik besteht auf zwei PTZ-Kamera mit automatischem Tracking.

**1.2.110 PTZ-Kamera Auto-Tracking**
Kamera mit Auto-Tracking-Funktion

Technische Daten Kamera:

- Bildsensor: ca. 1” 4K CMOS-Sensor
- Gesamtzahl der Bildelemente: ca. 20,92 Megapixel
- Effektive Bildelemente: ca. 17,25 Megapixel
- Ausgangsauflösungen: 4K/60, 4K/59.94, 4K/50, 4K/30, 4K/29.97, 4K/25, 1080p/60, 1080p/59.94, 1080p/50, 1080p/30, 1080p/29.97, 1080p/25, 1080i/60, 1080i/59.94, 1080i/50, 720p/60, 720p/59.94, 720p/50
- Minimale Beleuchtung: ca. 1.4 lux (IRE50, F2.8, 30fps)
- Rauschabstand: ≥ 50 dB
- Verstärkung: Automatisch, Manuell
- Belichtungszeit: ca. 1/4 bis 1/10.000 Sek.
- Belichtungssteuerung: Automatisch, Manuell, Blendenautomatik (Verschluss, IRIS), BLC, WDR
- Weißabgleich: Automatisch, Manuell, ATW, One Push, Innen, Außen
- Optischer Zoom: ca. 19x
- Digitaler Zoom: ca. 12x
- Gesamtzoom: ca. 228x
- ‑
- Blickwinkel:
- DFOV: ca. 77.8° (Weit) bis 4.5° (Tele)
- HFOV: ca. 69.5° (Weit) bis 3.5° (Tele)
- VFOV: ca. 41.5° (Weit) bis 2.3° (Tele)
- Brennweite: ca. f = 9.79 mm (Weit) bis 186.39 mm (Tele)
- Schwenk-/Neigungswinkel: Schwenken: ca. ±170°, Neigen: ca. +90° / -30°
- Kamerasteuerung - Schnittstelle: RS-232 (DIN8), RS-422 (RJ45), IP, USB
- Kamerasteuerung - Protokolle: VISCA (RS-232 / RS-422 / IP), PELCO-D & PELCO-P (RS-232 / RS-422), CGI (IP), USB, ONVIF

Technische Daten KI-Technologie:

- Auto-Tracking-Modi: Präsentationsmodus, Zonenmodus, Hybridmodus
- KI-Funktion: Erkennung mehrerer Moderatoren

Technische Daten Audio:

- Kanal: 2-Kanal-Stereo
- Codec: AAC-LC (48 K)
- Abtastraten: 48 KHz

Technische Daten Schnittstelle:

- Videoausgänge: HDMI, IP, USB
- Audioausgänge:  HDMI, IP, USB

Technische Daten IP-Streaming:

- Auflösung: 4K 60fps
- Netzwerk-Video Kompressionsformate: H.264, H.265, MJPEG
- Netzwerk-Audio Kompressionsformate: AAC-LC (48 K)
- Maximale Bildrate: 4K 60fps
- Bitratensteuerungsmodi: VBR, CBR (wählbar)
- Bereich der Bitrateneinstellung: 512 Kbps bis 64 Mbps
- Netzwerkschnittstelle: 10 / 100 / 1000 Base-T
- Multi-Stream-Fähigkeit: 4K 60fps, Standardmodus, Zoommodus
- Netzwerkprotokolle: IPv4, TCP, UDP, ARP, ICMP, IGMP, HTTP, HTTPS, DHCP, RTP / RTCP, RTSP, RTMP, SRT, HLS, NDI, LLDP, VISCA over IP, ONVIF
- Kamera-Tracking-Datenausgabe: Unterstützt Free-D Typ D0 / D1  Technische Daten USB:  Anschluss: USB 3.2 Gen 1 Videoformat: MJPEG, YUY2 Audioformat: PCM Maximale Videoauflösung: 4K
Menge: 2,000 St

**1.2.120 HDMI-Netzwerk-Übertrager**
HDMI-Netzwerk-Übertrager mit PoE

Technische Daten:

- Formfaktor: 19", 1 HE, halbe Rackbreite
- HDMI-Buchse out
- RJ45-Buchse in
- Standard-Videoauflösungen: 720p, 1080i, 1080p, UHD (3840 x 2160) und 4K (4096 x 2160) bei 60 Hz
- 30-Bit-, 10-Bit-pro-Farb-Kodierung und -Verarbeitung, die 4:4:4-Farbinformationen während des gesamten Kodierungs-, Streaming- und Dekodierungsprozesses beibehält PoE zur Stromversorgung
- Unterstützt AES67-Audio-Streaming
Menge: 2,000 St

**1.2.130 Wandhalterung L-Form**
Wandhalterung L-Form, Plattformgröße passend für vorgeannte Kamera, Montage an Wand, Material Stahl, Farbe weiß.
Menge: 2,000 St

*Hinweis: Hinweistext Mikrofonie*
Die Mikrofontechnik besteht auf das Pendel-Mikrofonen mit Voice-Tracking. Die Aussage erfolgt per DANTE.

**1.2.140 Decken-Mikrofon-Array quadratisch**
Quadratisches Decken-Array-Mikrofon mit einstellbaren Aufnahmebereichen, automatischer Erkennung menschlicher Sprache und Anpassung/Optimierung der Erfassung mehreren sprechende Personen. In den Zonen werden menschliche Sprachgeräusche vom Mikrofon selbständig erkannt und die jeweiligen Sprecher automatisch mit sich dynamisch ausrichtenden virtuellen Richtmikrofonen optimiert aufgenommen.  Neben einer Automatikmix-Funktion für die Mischung der einzelnen Sprechersignale und Mikrofonkanäle verfügt der DSP des Mikrofons über Algorithmen für zuverlässiges Echocanceling (AEC), effiziente Noise Reduction (NR) zur Unterdrückung zyklischer Störgeräusche sowie Automatic Gain Control (AGC) um Dynamik einzuschränken bzw. Lautstärkeunterschiede verschiedener Sprecher auszugleichen.
Das Mikrofon kann mehrere sprechende Personen in seinem Erfassungsbereich lokalisieren und die Information mittels TCP/IP-Befehlsatz ins Netzwerk ausgeben. Damit liefert es die Basisinformation mit der eine herstellerunabhängige Tracking-Funktion zur Steuerung von Kameras, etc. geschaffen weden kann.  Die Ausgabe der Audiosignale erfolgt im Dante-Netzwerk über einen einzelnen Kanal mit dem Summensignal der automatischen Aufnahmezonen oder des Automatik-Mischers sowie auf bis zu 8 weiteren separaten Audiokanälen für die Einzelkanäe der virtuellen Richtmikrofone. Der für die AEC-Funktion erforderliche Referenzkanal wird ebenfalls über einen separaten Dante-Kanal ins Mikrofon geroutet.  Einstellung und Bedienung des Mikrofons kann entweder über die integrierte Web-GUI, per Mediensteuerung (TCP/IP-Protokoll) oder geräteübergreifend über separate Herstellersoftware vorgenommen werden.

Über das Browser-Interface bzw. die Herstellersoftware können folgende Features und Funktionen konfiguriert werden. U.a.:

Grundeinstellung des Netzwerkadapters und der Mic-Position im Raum
Einstellung und Visualisierung der Aufnahmebereiche
Speicherung von Nutzer-Presets
Einstellung aller DSP-Funktionen darunter auch die Parameter für die Automatikmischung Einstellung der LED-Elemente auf der Gerätefront separat für Mute- und Unmute (On/Off/Flash, Farbe, Helligkeit) sowie des Netzwerkports auf Geräteoberseite (On/Off)
Der Zugriff auf das Browser-Interface kann mit individuellem Passwort geschützt werden
Die Audiosignale können zur Übertragung im Netzwerk nach dem Advanced Encryption Standard mit 256-bit (AES-256) abhörsicher verschlüsselt werden
Der für die Decodierung erforderliche Key wird sowohl in den sendenden als auch allen zum Empfang vorgesehenen Geräten (Audio-Interfaces oder Prozessoren) eingetragen und über den Passwortzugang geschützt
Für die abgehängte Montage besitzt das Mikrofon auf der Rückseite mindestens vier Aufhängepunkte für Drahtseilösen sowie Montageaufnahmen im VESA (100x100) Raster z.B. für Standard-Beamerhalterungen

Technische Daten:

- Anzahl ausrichtbarer virt. Richtmikrofone/ Mikrofonkanäle: min. 8
- Charakteristik: variabel (35°, 45°, 55°)
- PEQ pro Kanal: min. 4-fach
- Übertragungsbereich:  ca. 125 Hz - 20 kHz
- Sampling rate: min. 48kHz
- Digitale Auflösung: min. 24bit
- Leerlaufempfindlichkeit: ca. -1.74 dBFS/Pa
- Maximaler Schalldruck:  ca. 95 dB SPL
- Eigenrauschen: ca. 18 dB (A)
- Signal to Noise:  ca. 75dB (A)
- Latenz: Einzelkanäle: max. 15,9 ms, AutoMix-Ausgang: max. 26,6 ms (je zuzügl. Dante-Latenz) AEC-Taillength: ca.  250 ms Netzwerk Schnittstelle: RJ45, Gigabit Ethernet, DANTE/AES67 Spannungsversorgung: PoE Frontgitter und Rahmenteile lackierbar Farbe: Weiß
Menge: 2,000 St

*Hinweis: Hinweistesxt Sideboard*
Im bauseitige Sideboard wird die zentrale Technik installiert, darauf wird das Tableau aufgestellt und von dort gehen die Anschlusskabel (USB-C und HDMI + USB-A) flexibel zum mobilen Rednerpult.

**1.2.150 USB-Bridge mit Skalierung**
USB-Bridge mit Skalierung

Eine HDMI- und Audio-zu-USB-C-Schnittstelle für die Integration einer AV-Quelle oder eines Systems mit einem Computer in einer Soft-Codec-Videokonferenzanwendung. HDMI- und Audio-zu-USB-C-Skalierungsbrücke mit integrierter Audiosteuerung, Videoverarbeitung, einer Vielzahl von analogen Audio-E/A-Anschlüssen und Signalverwaltung für analoges Audio, eingebettetes HDMI-Audio und bidirektionales USB-Audio.
Menge: 1,000 St

**1.2.160 HDMI-USB-Umschalter**
HDMI-USB-Umschalter

Umschalter mit mehreren Eingängen für die Zusammenarbeit und Präsentationen. Umschaltung von USB-A und HDMI sowie USB-C-Geräten.

Technische Daten Video:

- Datenrate: 18 Gbps
- Auflösung: bis 4K @ 60 Hz
- Farbabtasterung: bis 4:4:4
- Farbteife: 8, 10 oder 12 bits
- HDR: HDR 10, HDR10+, Dolby Vision
- Standards: HDMI 2.0b, DVI 1.0, HDCP 1.x, HDCP 2.3, CTA-861-F
- Video Eingänge:
- min. 2x HDMI 2.0
- min. 1x DisplayPort 1.2

Video Ausgänge:

- min. 1x HDMI 2.0

USB Eingänge:

- USB host support: xHCI (USB 3.2), EHCI (USB 2.0), OHCI/UHCI (USB 1.1)
- USB data rates: Low speed (1.5.Mbps), full speed (12 Mbps), high speed (480 Mbps), USB 5 Gbps, USB 10 Gbps
- Data transfer types: Bulk, control, interrupt, and isochronous

USB Host Anschlüsse:

- min. 2x USB-B
- min. 1x USB-C mit 60 W

USB Geräteanschlüsse:

- min. 2x USB 3.2 hub,
- min. 3x USB 2.0/1.x hub

- Kommunikation:  min 1x RJ45
Menge: 1,000 St

**1.2.170 HDMI-USB-Netzwerk-Übertrager**
Übertrager für HDMI-Videosignale und USB-Signale über Netzwerk-Leitungen.

Technische Daten:

- Eingang: RJ45, USB
- Ausgang: I
- Bildwechselrate: 24, 25, 30, 50 oder 60 B/s
- Farbabtastung: bis 4:4:4
- Farbtiefe: 8 oder 10 Bit pro Farbe
- Signaltyp: DVI 1.0, HDMI 1.4 und 2.0, HDCP 1.4 und 2.3
- ‑
- Video-Datenrate: 18 Gbps (6 Gbps pro Farbe)
- PoE Konform mit IEEE 802.3at Typ 2 (PoE+), Klasse 4
Menge: 1,000 St

**1.2.180 Netzspannungs- und Gerätesteuerung**
Netzspannungs- und Gerätesteuerung zur Stromlosschaltung, wenn die Medientechnik nicht genutzt wird oder wenn ein bauseitiger BMA-Kontakt dieMedientechnik abschalten muss.

Technische Daten:

- Eingänge:
- Kaltgeräte-Buchse
- Min. 1x RS-232
- Min. 1x serieller/IR-Anschluss
- Min. 3x digitale E/A-Anschlüsse
- Ausgänge:
- Kaltgeräte-Stecker ‑Kommunikationsprotokolle: HTTP (ungesichert), HTTPS, SSH, SFTP, SMTP, NTP, Suchdienst, DHCP, DNS, ICMP, 802.1X und IPv4 Unterstützt BMS (Building Management System)-Protokolle, wie z. B. BACnet, KNX und DALI
- Formfaktor: 19", 1 HE, 1/4 Rackbreite
Menge: 1,000 St

**1.2.190 3-fach-Steckdose 1 m**
*** Bezugsbeschreibung
3-fach-Steckdose, mit Anschlussleitung, Länge min. 1 m, mit Schuko-Stecker.
Menge: 2,000 St

**1.2.200 3-fach-Steckdose 3 m**
*** wie Position 1.2.190
Länge: 3 M.
Menge: 2,000 St

**1.2.210 6-fach Steckdose 1 m**
*** wie Position 1.2.190
6-fach-Steckdose, mit Anschlussleitung, Länge min. 1 m, mit Schuko-Stecker.
Menge: 2,000 St

**1.2.220 Audio-Video-Systemmanager**
Audio-Video-Systemmanager

Netzwerkzentriertes, dediziertes Steuerungsgerät zur  Konfiguration, Verwaltung, Fehlerbehebung und Steuerung von AV over IP-Endpunkten über ein oder mehrere Netzwerke.

Technische Daten:

- Vernetzter Controller für Video- und Audio-Kodierer und Decoder
- Unterstützung zusätzlicher Endpunkte über Lizenzen (inkl. aller Lizenzen für alle Geräte in diesem Titel, ohne laufende Kosten)
- externe Steuerung über Ethernet-Kommunikation
- verschlüsselte Befehle an alle Endpunkte
- Webbrowser-Schnittstelle zur Konfiguration und Verwaltung von jedem Gerät im Streaming-System
- Verwaltung von Streaming-Verbindungen über ein Eingangs-/Ausgangsverbindungs-Display
- Identifikation und Streaming-Verbindungen
- Überwachung von Geräte-Warnungen Konfiguration der Controller-Anwendung
- Überwachung von Geräte-Warnungen
- Konfiguration der Controller-Anwendung
- Identifikation und Steuerung von Kodierer- und Decoder-Konfiguration
- Überwachung der Streaming-Bandbreite
- Verwaltet Firmware-Upgrades für das gesamte System oder ausgewählte Systemgeräte
- Umfassende Übersicht aller Daten der Systemelemente wie Seriennummer, Gerätename, IP-Adresse, Controller, Gerätetyp, Firmware-Version
- Formfaktor: 19" 1 HE, halbe Rackbreite
Menge: 1,000 St

**1.2.230 Tableau 7"**
Tableau, als Auf Tisch-Montage, Darstellung der graphische Oberfläche der gesamten Medientechnik- und Raumsteuerung.

Technische Daten:

- Farbe: schwarz
- Displaytyp: Kapazitiv
- Größe: min. 7"
- Auflösung: min. 1024x600
- Farbtiefe: min. 24bit
- Anschlüsse: RJ45
- Datenrate: min. 10/100/1000 Base-T, half/fullduplex with autodetect
- Übertragungsprotokolle: DHCP, DNS, HTTP, HTTPS, ICMP, IEEE8021x, SFTP, SSH, TP/IP, UDP/IP
- Bewegungsmelder, Helligkeitssensor
Menge: 1,000 St

**1.2.240 Switch 24 Port, PoE, lüfterlos**
Switch, 24 Port, PoE, lüfterlos, speziell für AVoverIP-Anwendungen.

Tecnische Daten:

- Min. 16x RJ45 Ports mit PoE+ nach IEEE 802.3af/at
- Min. 8x weitere RJ45-Ports
- Min. 2x 1 G SFP Ethernet Ports
- Switching Kapazität: min. 52 Gbps
- Durchleitrate: min.  38.69 Mpps
- PoE-Budget insgesamt: min. 95 W
- Auto-Sensing, QoS
Menge: 1,000 St

**1.2.250 Konferenzsystem**
Hersteller: Barco
Produkt: ClickShare CX-50 Gen. 2
Menge: 1,000 St

**1.2.260 19"-Rack 5 HE**
Technische Daten:

- 19"-Rack L-förmig
- 5 HE
- Tiefe: 180 mm
- Farbe: schwarz
- Material: Stahl

Kalkulationshinweis: Die Racks werden in ein Möbel gestellt und nur fixiert.
Menge: 4,000 St

**1.2.270 19"-Hutschiene 1 HE**
Technische Daten:

- 19" 1 HE
- Hutschiene für Reiheneinbaugeräte
- Farbe: schwarz
- Material: Stahl
Menge: 1,000 St

**1.2.280 19"-Rackwannen 1 HE**
Technische Daten:

- 19"-Rackwanne
- 1 HE
- Farbe: schwarz
- Material: Stahl
Menge: 4,000 St

**1.2.290 Schnittstelle Gebäudeautomation**
Schnittstelle Gebäudeautomation (KNX), als Reiheneinbaugerät.
Menge: 1,000 St

*Hinweis: Hinweistext Hörschleifenverstärker*
Hinweistext Hörschleifenverstärker  Das Audiosignal wird als analoges Signal auf den bauseitigen Hörschleifenverstärker gegeben.

**1.2.300 Dante-Audio-Interface 1 Ausgang**
DANTE-Audio-Interface mit einem analogen Ausgang.  Technische Daten:  extrahiert min. 1x Linepegel-Ausgänge von einem DANTE-Nertzwerk Dante-Audiovernetzung mit Dante Domain Manager AES67 min. 24 Bit Analog zu Digital- und Digital zu Analog-Umwandlung Abtastraten: bi 96 kHz PoE
Menge: 1,000 St

*Hinweis: Hinweistext Kabel und Leitungen*

**1.2.310 Lautsprecherleitung 2x2,5 mm² transparent**
Lautsprecherleitung, 2x 2,5 mm², transparent.
Menge: 200,000 m

**1.2.320 Mehrpreis Lautsprecherleitung 2x2,5 mm² Höhe**
Installation vorgenannter Lautsprecherleitung in einer Höhe von 3,5 m bis 5,5 m in bauseitigen Verlegesystem.
Menge: 100,000 m

**1.2.330 Patch-Kabel 0,5 m**
*** Bezugsbeschreibung
Hochflexibles Patch-Kabel, Kat. 6a, Länge 0,5 m, Farbe schwarz.
Menge: 3,000 St

**1.2.340 Patch-Kabel 1 m**
*** wie Position 1.2.330
Länge: 1,00 m
Menge: 3,000 St

**1.2.350 Patch-Kabel 2 m**
*** wie Position 1.2.330
Länge: 2,00 m.
Menge: 3,000 St

**1.2.360 HDMI-Kabel 0,5 m**
*** Bezugsbeschreibung
HDMI-Kabel 0,5 m  Technische Daten:  Auflösung: 4K / UHD Bildwiederholungsrate: 60 Hz Datenrate: 18 Gbit/s Farbabtasterung: 4:4:4 Länge: 0,5 m
Menge: 3,000 St

**1.2.370 HDMI-Kabel 1,0 m**
*** wie Position 1.2.360
Länge: 1,00 m
Menge: 3,000 St

**1.2.380 USB-A auf USB-C-Kabel 0,5 m**
*** Bezugsbeschreibung
USB-A auf USB-C-Kabel 0,5 m  Technische Daten:  von USB-A und USB-C Farbe: schwarz Länge: 0,5 m
Menge: 3,000 St

**1.2.390 USB-A auf USB-C-Kabel 1,0 m**
*** wie Position 1.2.380
Länge: 1,0 m
Menge: 3,000 St

**1.2.400 USB-B auf USB-C-Kabel 0,5 m**
*** Bezugsbeschreibung
USB-B auf USB-C-Kabel 0,5 m  Technische Daten:  von USB-B und USB-C Farbe: schwarz Länge: 0,50 m
Menge: 3,000 St

**1.2.410 USB-B auf USB-C-Kabel 1,0 m**
*** wie Position 1.2.400
Länge: 1,0 m
Menge: 3,000 St

**1.2.420 USB-C auf USB-C-Kabel 0,5 m**
USB-C auf USB-C-Kabel 0,5 m  Technische Daten:  von USB-B und USB-C Farbe: schwarz Länge: 0,50 m
Menge: 3,000 St

**1.2.430 USB-C auf USB-C-Kabel 1,0 m**
Länge: 1,0 m
Menge: 3,000 St

**1.2.440 Zugentlastung**
Die Leitungen (USB-C und HDMI + USB-A) werden im im folgend beschriebenen Sprialschlauch nach unten durch den Boden des bauseitigen Sideboards geführt. Die Leitungen sind direkt oberhalb der Bohrung im Holz gegen Zug zu sichern.
Menge: 1,000 St

**1.2.450 Spiralschlauch**
Flexibler Spiralschlauch zur Aufnahme von ca. 2-3 Leitungen und Kabeln, Durchmesser im Inneren ca. 2 cm, Material Kunstsoff, Farbe schwarz.
Menge: 20,000 m

*Hinweis: Hinweistext Sonderkabel und Sonderleitungen*

**1.2.460 AOC USB-A auf USB-B-Kabel 2,7 m**
Aktives, hybrides USB-A-Kabel auf USB-B-Kabel mit Glasfaser- und Kupfer-Innenleitern für simultane Übertragung von USB-Signalen.  Technische Daten:  von USB-A und USB-B Datenraten: ca. 5 Gbps Farbe: schwarz Länge: 2,70 m Keine externe Stromversorgung nötig‑
Menge: 1,000 St

**1.2.470 AOC USB-C-Kabel 2,7 m**
Aktives, hybrides USB-C-Kabel der mit Glasfaser- und Kupfer-Innenleitern für simultane Übertragung von USB-Daten, DisplayPort AV-Signalen und Strom.  Technische Daten:  Auflösungen bis 4K@60Hz Datentransferrate: 21,6 Gbps HDR HDCP 2.2 HDMI 2.1 Stromversorgung: max. 60 W Keine externe Stromversorgung nötig ‑Farbe: schwarz Länge: 2,70 m
Menge: 1,000 St

**1.2.480 AOC HDMI-Kabel 2,7 m**
Aktives HDMI-Kabel der mit Glasfaser- und Kupfer-Innenleitern für die Übertragung von Video-Signalen.  Technische Daten:  Auflösung: min. 4K@60Hz Datenraten: 18 Gbps HDR HDCP 2.2 HDMI 2.1 Keine externe Stromversorgung nötig ‑Farbe: schwarz Länge: 2,70 m
Menge: 1,000 St

*Hinweis: Hinweistext Dienstleistungen*

**1.2.490 Konfiguration**
Konfiguration  Konfiguration aller vorgangenen Geräte inkl. aller Paramter wie sprechender Namen, IP-Adressen, MAC-Adressen, Eingänge, Ausgänge, Quellen, Senken, usw.
Menge: 1,000 St

**1.2.500 Graphische Oberfläche**
Graphische Darstellung der vorgenannten Konfiguration, Anordnung der Bedienelemente nach Kategroien wie Video, Audio, Mikrofone, usw., Umfang ca. 5 Seiten mit 10 Bedienelementen pro Seite, mit Standard-Bedienelememten wie An/Aus, Hoch/runter/Stop, Slider, Wheels, usw.
Menge: 1,000 St

**1.2.510 Programmierung Presets**
Programmierung vorgefertigter Presets für gänige Veranstaltungsarten wie Vortrag lokal, Vortrag mit Publikumsbeteilung lokal, Vortrag mit Videokonferenz, usw., ca. 10 Presets, inkl. Integration in die graphische Oberfläche.
Menge: 1,000 St

**1.2.520 Programmierung Gebäude- und Raumautomation**
Programmierung Gebäude- und Raumautomation, Abstimmung Elektriker zu KNX- und DALI-Adresse.
Menge: 1,000 St

**1.2.530 Graphische Oberfläche Programmierung Gebäude- und Raumautomation**
Inegration der vorgenannten Programmierung Gebäude- und Raumautomation in die graphische Oberfläche, mit Standard-Bedienelememten wie An/Aus, Hoch/runter/Stop, Slider, Wheels, usw.
Menge: 1,000 St

**1.2.540 Inbetriebnahme**
Inbetriebnahme der gesamten Anlage im Raum.
Menge: 1,000 St

**1.2.550 Dokumentation**
Dokumentation zum Aufhängen vor Ort, Umfang ca. 20 Seiten, Format DINA4, Bilder mit kurzen Erläuterungstexten, Übergabe als pdf, bearbeiterbar Word (oder vergleichbar) und ausgedruckt und laminiert.
Menge: 1,000 St

**1.2.560 Anpassung Programmierung**
Anpassung Programmierung nach Inbetriebnahme, Abstimmungen mit Nutzer.
Menge: 20,000 h

#### Abschnitt 1.3 2. OG MFR 8 Katherine-Johnson-Seminarraum

**1.3.10 Tablet-Ladewagen**
Tablet-Wagen zum Lagern und Laden von min. 20 Tablets mit ca. 11" Größe  Technische Daten:  Fahrbar, min. 4 Gummi-Rollen, min. 2 mit Bremse, Durchmesser ca. 10 cm Korpus und Türen aus melaminharzbeschichtetem MDF in einer hellen Farbe (weiß, grau oder ähnlich) (oder vergleichbar) 1 verschließbares Fach mit Schlüssel mit Kabelmanagement 1 verschließbares Fach mit Schlüssel mit Ablagen für Tablets Türen lassen sich um 270 Grad zurückklappen und werden von Magnetverschlüssen offen gehalten Griffaussparungen oder Griffe als Lenkhilfe in der oberen Abdeckung integriert Für Tabets bis 11" Größe Benötigt max. 1 Schuko-Steckdose min. 20 Schuko-Steckdose im Inneren des Stromschachtes Strom-Management mit Softstart Thermo-Management mit automatischer Abschaltung Größe max. 100 cm x 140 cm x 60 cm (B x H x T)  Kalkulationshinweis: Ohne Ladegeräte und ohne Ladekabel.
Menge: 1,000 St

**1.3.20 Touchscreen-Monitor 75"**
Prowise Touchscreen Ten G3 75"
Menge: 1,000 St

**1.3.30 Wandhalterung Touchscreen-Monitor Höhenverstellung**
Wandhalterung Touchscreen-Monitor Höhenverstellung  Technische Daten:  manuelle Höhenverstellung ausschließlich Wandmontage, keine Bodenmontage für Gewicht von vorgenannten Touchscreen-Monitor für Größe  von vorgenannten Touchscreen-Monitor für VESA-Muster  von vorgenannten Touchscreen-Monitor automatischer Kollisionsschutz bei Berühung von Gegenständen und automatischer Rückfahrt um einige Zentimeter seperater Griff oder Griffstange Farbe: schwarz oder weiß Material: Stahl Höhenverstellung: ca. 500 mm
Menge: 1,000 St

**1.3.40 Halterung Zubehör Videobar**
Video- oder Soundbarbar-Montagemöglichkeit als Original-Zubehör für die vorgenannte fahrbare Halterung, Material Stahl, Farbe schwarz, Montage der Video- oder Soundbarbar oberhalb oder unterhalb des vorgenannten Touchscreen-Monitors.
Menge: 1,000 St

**1.3.50 Halterung Zubehör Kamera**
Kamera-Montagemöglichkeit oder Kamera-Ablage als Original-Zubehör für die vorgenannte fahrbare Halterung, Material Stahl, Farbe schwarz, Montage der Kamera oberhalb oder unterhalb des vorgenannten Touchscreen-Monitors.
Menge: 1,000 St

**1.3.60 Konferenzsystem**
Hersteller: Barco
Produkt: ClickShare CX-50 Gen. 2
Menge: 1,000 St

**1.3.70 3-fach-Steckdose 1 m**
3-fach-Steckdose, mit Anschlussleitung, Länge min. 1 m, mit Schuko-Steckeer gewwinkelt.
Menge: 1,000 St

**1.3.80 Patch-Kabel 3 m**
Hochflexibles Patch-Kabel, Kat. 6a, Länge 3 m, Farbe schwarz.
Menge: 1,000 St

**1.3.90 Verlängerungskabel 3 m**
Verlängerungskabel, Länge 3 m, Farbe schwarz, ‑mit Schuko-Stecker und -Buchse.
Menge: 1,000 St

**1.3.100 Spiralschlauch 3 m**
Spiralschlauch zur optisch ansprechenden Verlegung von max. 3 Leitungen und Kabeln, Farbe schwarz, Material Kunststoff.
Menge: 5,000 m

**1.3.110 Schleppkette Leistungsverlegung**
Schleppkette für Leitungsverlegung zwischen Wand und Touchscreen-Monitor, flexibler Leitungsweg zwischen dem festen Teil der Wandhalterung und dem beweglichen Touchscreen-Monitor, Leitungenverlegung von bauseitiger Steckdose bzw Datenbose, über Wandhalterung zu Touchscreen-Monitor, innerhalb der Schleppkette.  Technische Daten:  Länge: ca. 1 m Innenhöhe: ca. 26 mm Innenbreite: ca. 40 mm Montagepunkt am Start von Schleppkette Montagepunkt am Ende von Schleppkette Farbe: schwarz Material: Kunststoff
Menge: 1,000 St

**1.3.120 Zugentlastung**
Zugentlastung zur Aufnahme von vorgenannten Kabel, Leitungen und Spiralschläuchen, Montage an der vorgenannten fahrbaren Halterung.
Menge: 1,000 St

**1.3.130 Inbetriebnahme und Dokumentation**
Inbetriebnahme der gesamten Anlage im Raum, Dokumentation zum Aufhängen vor Ort, Umfang ca. 5 Seiten, Format DINA4, Bilder mit kurzen Erläuterungstexten zur Funktionsweise inkl. Lösung gängiger Fehler, Übergabe als PDF-Datei, bearbeiterbar Word (oder vergleichbar) und ausgedruckt und laminiert.
Menge: 1,000 St

#### Abschnitt 1.4 3. OG MFR 10 Laborküche

**1.4.10 Tablet-Ladewagen**
Tablet-Wagen zum Lagern und Laden von min. 20 Tablets mit ca. 11" Größe  Technische Daten:  Fahrbar, min. 4 Gummi-Rollen, min. 2 mit Bremse, Durchmesser ca. 10 cm Korpus und Türen aus melaminharzbeschichtetem MDF in einer hellen Farbe (weiß, grau oder ähnlich) (oder vergleichbar) 1 verschließbares Fach mit Schlüssel mit Kabelmanagement 1 verschließbares Fach mit Schlüssel mit Ablagen für Tablets Türen lassen sich um 270 Grad zurückklappen und werden von Magnetverschlüssen offen gehalten Griffaussparungen oder Griffe als Lenkhilfe in der oberen Abdeckung integriert Für Tabets bis 11" Größe Benötigt max. 1 Schuko-Steckdose min. 20 Schuko-Steckdose im Inneren des Stromschachtes Strom-Management mit Softstart Thermo-Management mit automatischer Abschaltung Größe max. 100 cm x 140 cm x 60 cm (B x H x T)  Kalkulationshinweis: Ohne Ladegeräte und ohne Ladekabel.
Menge: 1,000 St

**1.4.20 Touchscreen-Monitor 75"**
Prowise Touchscreen Ten G3 75"
Menge: 1,000 St

**1.4.30 Fahrbare Halterung Touchscreen-Monitor**
Fahrbare Halterung für vor geannten Touchscreen-Monitor  Technische Daten:  Fahrbar, min. 4 Gummi-Rollen, min. 2 mit Bremse, Durchmesser ca. 10 cm Fuß mit Rollen und VESA-Aufnahme aus Stahl und Aluminium Farben: schwarz und Aluminium ausgelegt für Gewicht, Größe und VESA-Abstand des vorgenannten Touchscreen-Monitors Höhenverstellung elektrisch Fach für Zubehör hinter des Monitors  Kalkulationshinweis: Ohne Ladegeräte und ohne Ladekabel.
Menge: 1,000 St

**1.4.40 Halterung Zubehör Videobar**
Video- oder Soundbarbar-Montagemöglichkeit als Original-Zubehör für die vorgenannte fahrbare Halterung, Material Stahl, Farbe schwarz, Montage der Video- oder Soundbarbar oberhalb oder unterhalb des vorgenannten Touchscreen-Monitors.
Menge: 1,000 St

**1.4.50 Halterung Zubehör Kamera**
Kamera-Montagemöglichkeit oder Kamera-Ablage als Original-Zubehör für die vorgenannte fahrbare Halterung, Material Stahl, Farbe schwarz, Montage der Kamera oberhalb oder unterhalb des vorgenannten Touchscreen-Monitors.
Menge: 1,000 St

**1.4.60 Konferenzsystem**
Hersteller: Barco
Produkt: ClickShare CX-50 Gen. 2
Menge: 1,000 St

**1.4.70 3-fach-Steckdose 1 m**
3-fach-Steckdose, mit Anschlussleitung, Länge min. 1 m, mit Schuko-Steckerr, gewinkelt.
Menge: 1,000 St

**1.4.80 Patch-Kabel 3 m**
Hochflexibles Patch-Kabel, Kat. 6a, Länge 3 m, Farbe schwarz.
Menge: 1,000 St

**1.4.90 Verlängerungskabel 3 m**
Verlängerungskabel, Länge 3 m, mit Schuko-Stecker und -Buchse.
Menge: 1,000 St

**1.4.100 Spiralschlauch 3 m**
Spiralschlauch zur optisch ansprechenden Verlegung von max. 3 Leitungen und Kabeln, Farbe schwarz, Material Kunststoff.
Menge: 5,000 m

**1.4.110 Zugentlastung**
Zugentlastung zur Aufnahme von vorgenannten Kabel, Leitungen und Spiralschläuchen, Montage an der vorgenannten fahrbaren Halterung.
Menge: 1,000 St

**1.4.120 Inbetriebnahme und Dokumentation**
Inbetriebnahme der gesamten Anlage im Raum, Dokumentation zum Aufhängen vor Ort, Umfang ca. 5 Seiten, Format DINA4, Bilder mit kurzen Erläuterungstexten zur Funktionsweise inkl. Lösung gängiger Fehler, Übergabe als PDF-Datei, bearbeiterbar Word (oder vergleichbar) und ausgedruckt und laminiert.
Menge: 1,000 St

#### Abschnitt 1.5 3. OG MFR 11 Ada Lovelace Mitglieder Lounge

**1.5.10 Touchscreen-Monitor 75"**
Prowise Touchscreen Ten G3 75"
Menge: 1,000 St

**1.5.20 Halterung Touchscreen-Monitor**
Feste Wandhalterung für vorgenannten Touchscreen-Monitor, neigbar bis 10°.
Menge: 1,000 St

**1.5.30 Konferenzsystem**
Hersteller: Barco
Produkt: ClickShare CX-50 Gen. 2
Menge: 1,000 St

**1.5.40 Inbetriebnahme und Dokumentation**
Inbetriebnahme der gesamten Anlage im Raum, Dokumentation zum Aufhängen vor Ort, Umfang ca. 5 Seiten, Format DINA4, Bilder mit kurzen Erläuterungstexten zur Funktionsweise inkl. Lösung gängiger Fehler, Übergabe als PDF-Datei, bearbeiterbar Word (oder vergleichbar) und ausgedruckt und laminiert.
Menge: 1,000 St

#### Abschnitt 1.6 EG Leitzentrale

**1.6.10 Touchscreen-Monitor 86"**
Prowise Touchscreen Ten G3 86"
Menge: 1,000 St

**1.6.20 Halterung Touchscreen-Monitor**
Feste Wandhalterung für vorgenannten Touchscreen-Monitor, neigbar bis 10°.
Menge: 1,000 St

**1.6.30 Halterung Zubehör Videobar**
Video- oder Soundbarbar-Montagemöglichkeit als Original-Zubehör für die vorgenannte fahrbare Halterung, Material Stahl, Farbe schwarz, Montage der Video- oder Soundbarbar oberhalb oder unterhalb des vorgenannten Touchscreen-Monitors.
Menge: 1,000 St

**1.6.40 Halterung Zubehör Kamera**
Kamera-Montagemöglichkeit oder Kamera-Ablage als Original-Zubehör für die vorgenannte fahrbare Halterung, Material Stahl, Farbe schwarz, Montage der Kamera oberhalb oder unterhalb des vorgenannten Touchscreen-Monitors.
Menge: 1,000 St

**1.6.50 Konferenzsystem**
Hersteller: Barco
Produkt: ClickShare CX-50 Gen. 2
Menge: 1,000 St

**1.6.60 Inbetriebnahme und Dokumentation**
Inbetriebnahme der gesamten Anlage im Raum, Dokumentation zum Aufhängen vor Ort, Umfang ca. 5 Seiten, Format DINA4, Bilder mit kurzen Erläuterungstexten zur Funktionsweise inkl. Lösung gängiger Fehler, Übergabe als PDF-Datei, bearbeiterbar Word (oder vergleichbar) und ausgedruckt und laminiert.
Menge: 1,000 St

#### Abschnitt 1.7 Baustelleneinrichtung

**1.7.10 Baustelleneinrichtung einrichten**
Einrichten der Baustelle für sämtliche in der Leistungsbeschreibung aufgeführten Leistungen. Einzurechnen sind sämtliche Geräte, die für die Durchführung der Arbeiten notwendig sind.

Zur Baustelleneinrichtung gehören auch alle zur Einhaltung der Unfallverhütungsvorschriften notwendigen Schutzvorkehrungen und Maßnahmen für die eigene Leistung.

Bauseits werden Büro-, Aufenthalts-, Sanitär- und Materialcontainer vorgehalten (Betreibermodell). Der Auftragnehmer kann in einem angemessenen Umfang Büro-, Aufenthalts-, Materialcontainer bzw. Flächen in Containern anmieten. Die Mietgebühren sind im beiliegenden Logistikhandbuch ausgewiesen. Eigene Container dürfen vom Auftragnehmer aufgrund der begrenzten Verfügbarkeit von BE-Flächen nicht aufgestellt werden.

Die Material-Lagerung und die Baustelleneinrichtung des AN darf nur in Abstimmung mit dem Baulogistiker und der Objekt-/Bauüberwachung erfolgen. Aufgrund der begrenzten Verfügbarkeit von BE- und Lagerflächen kann nur der unabdingbare Flächenbedarf zur Verfügung gestellt werden.  Materialtransporte sind beim Logistiker anzumelden und in Abstimmung mit dem Baulogistiker so zu koordinieren, dass möglichst die Materialverarbeitung ohne Zwischenlagerung auf der Baustelle bzw. BE-/Lagerfläche erfolgen kann siehe auch beiliegendes Logistikhandbuch und ZTV Allgemein.
Menge: 1,000 St

**1.7.20 Baustelleneinrichtung vorhalten**
Vorhalten der Baustelleneinrichtung ab Baubeginn bis zur Fertigstellung der eigenen Leistung.  Abrechnung der Vorhaltedauer in Monaten. Anteilig begonnene Monate werden anteilig abgerechnet.
Menge: 6,000 Mt

**1.7.30 Baustelle räumen**
Baustelleneinrichtung des AN nach Fertigstellung seiner Leistung abbauen und rückstandslos räumen. Hierunter fallen u.a. allgemeines Restmaterial, Müll, Verpackungen.  Nach Räumung der Baustelleneinrichtung des AN sind die zur Verfügung gestellten Baustelleneinrichtungsflächen in den ursprünglichen Zustand zu versetzen und an den AG zu übergeben.  Die Beseitigung der vom AN verursachten Schäden an den vom AG zur Verfügung gestellten Einrichtungen gehört zum Leistungsumfang und ist mit dem EP abgegolten.
Menge: 1,000 St

### Bereich 2 PROJEKTABWICKLUNG

#### Abschnitt 2.1 Ausführungsänderungen

**2.1.10 Dokumentation erforderlicher Ausführungsänderungen**
Dokumentation erforderlicher Ausführungsänderungen durch den AN als technische Dokumentation einer erforderlichen Änderung der Ausführung aus Gründen die der AN nicht zu vertreten hat. Hierunter fallen Änderungen in der Erstdokumentation durch neue Anforderungen aus der Ausstellungsplanung.  Die erforderliche Änderung der Ausführung ist unverzüglich der Objekt-/Bauüberwachung mit einem vorgegebenen Formblatt anzuzeigen.  Die technische Dokumentation der erforderlichen Änderung der Ausführung durch den AN muss mindestens nachfolgend aufgeführte Angaben enthalten:  - Bestätigung über die maßhaltig, nach freigegebenen W+M-Plänen ausgeführte Leistung des AN  - Erstellen eines Planauszuges mit Plankopf und markierter/m Änderungsstelle/-bereich  - Bilddokumentation vor und nach der Änderung der Ausführung  - Datum der Feststellung  - Dringlichkeit der Erledigung  - Auswirkung auf andere Gewerke
Menge: 50,000 St

#### Abschnitt 2.5 Abnahmen / Bescheinigungen

**2.5.30 Bemusterung**
Bemusterung aller von Nutzer sichtbaren Teilen als funktionsloses Handmuster.
Menge: 1,000 St
Leistungsbereichkatalog: 053

**2.5.40 Musterkatalog**
Erstellungs eines Musterkatalog mit dem Muster des Bauherren, pro Bauteil eine DIN A4-Seite sowie ein Datenblatt.
Menge: 1,000 St

#### Abschnitt 2.7 Einweisung Betriebs-/Bedienungspersonal

**2.7.10 Einweisung Betriebs- und Bedienungspersonal**
*** Pauschalposition
Umfassende Einweisung des Betriebs- und Bedienpersonals in die mit vorliegendem Leistungsverzeichnis errichteten Anlagen, Einrichtungen, Komponenten und Bedieneinrichtungen sowie sämtliche softwaregesteuerte Vorgänge und Visualisierungseinrichtungen.

Die Einweisung umfasst:

- Vollständige Einweisung in alle angebotenen, ausgeführten Anlagen und Einrichtungen
- Vollständige Einweisung in Verbindung mit der GA

Diese Einweisungen sind gemeinsam mit dem Auftragnehmer der GA durchzuführen. Für die Durchführung der Einweisung ist ein Einweisungsablaufplan zu erstellen. Dieser ist mindestens 8 Wochen vor der Einweisung an die Objektüberwachung zur Organisation der Einweisung zu übergeben. Die Einweisung ist zu protokollieren ggfs. mit erford. Erläuterungen zu ergänzen.

Inkl. einer bebilderten Anleitung, ca. 10 Seiten, DIN A4, laminiert (pro Anlage, pro Titel in diesem LV). Die beartbeiten Dateien sind als docx- oder pdt-Datei oder vergleich zu übergeben.
Menge: 1,000 psch

### Bereich 3 UNTERLAGEN / PLANUNTERLAGEN

#### Abschnitt 3.1 Werkstatt- und Montageplanung

**3.1.10 Werkstatt- und Montageplanung/Unterlagen**
*** Pauschalposition
Der Auftragnehmer hat dem Auftraggeber vor Beginn der Montagearbeiten alle Angaben zu machen, die für den ungehinderten und reibungslosen Einbau und ordnungsgemäßen Betrieb der Anlagen notwendig sind.  Der Auftragnehmer hat auf der Grundlage der Ausführungsplanung und Berechnungen des Auftraggebers die für die Ausführung erforderlichen Unterlagen für den gesamten, im vorliegenden Leistungsverzeichnis beschriebenen Leistungsumfang gemäß ZTV's zu erbringenund mit dem Auftraggeber abzustimmen.
Menge: 1,000 psch

#### Abschnitt 3.2 Dokumentation

**3.2.10 Technische Dokumentation**
*** Pauschalposition
Der Auftragnehmer hat auf der Grundlage der erstellten und freigegebenen Werkstatt- und Montageplanung, der letzgültigen Ausführungsplanung, der neuesten Architekten-Werkpläne und der ausgeführten Leistung, erforderlichenfalls mit zusätzlichen Informationen, für den gesamten im vorliegenden Leistungsverzeichnis beschriebenen Leistungsumfang gemäß ZTV's eine technische Bestandsdokumentation anzufertigen.
Menge: 1,000 psch

### Bereich 4 ARBEITEN AUF NACHWEIS

#### Abschnitt 4.1 Stundenlohnarbeiten

*Hinweis: Alle Positionen dieses Abschnittes sind*
Alle Positionen dieses Abschnittes sind Bedarfspositionen.  Für anfallende Stundenlohnarbeiten, die nur nach vorheriger Anmeldung und auf schriftliche Anordnung des Auftraggebers ausgeführt werden dürfen, werden die in den folgenden Positionen aufgeführten Verrechnungssätze angeboten. Sie gelten unabhängig von der Anzahl der angefallenen / abgerechneten Stunden.  Der Umfang der im Einzelfall zu erbringenden Leistung wird bei der Anordnung festgelegt. Die Stundenlohnzettel sind täglich der zuständigen Objektüberwachung zur Bestätigung vorzulegen.  Auf den Stundenlohnzetteln muss mindestens aufgeführt sein:  Baustelle Datum Name des Facharbeiters / Monteurs Berufsbezeichnungen bzw. Qualitfikationen Zeiten zu denen die Leistungen ausgeführt wurden Beschreibung der ausgeführten Tätigkeit und des  Materialverbrauches die geleisteten Stunden, ggf. aufgegliedert nach Namen und Qualifikation  Der Zeitraum der regelmäßigen Arbeitszeit wird werktags von 7:00 Uhr bis 19:00 Uhr definiert.  Der Verrechnungssatz für die jeweilige Arbeitskraft umfasst sämtliche Aufwendungen, insbesondere die tatsächlichen Lohn- und Gehaltskosten einschließlich vermögenswirksamer Leistungen mit den Zuschlägen für Gemeinkosten (Sozialkassenbeiträge, Winterbauumlage und dergl.), sowie Lohn- bzw. Gehaltsnebenkosten und Zuschläge für Überstunden, Gestellung von Werkzeug, Reise- bzw. Auslösungskosten, Anfahrtzeiten.  Für das Anmelden von Stundenlohnarbeiten ist das Formblatt / Vordruck aus dem Projektkommunikationssystem zu verwenden.

**4.1.10 Obermonteur, Mo-Fr, 6:00 Uhr bis 20:00 Uhr**
*** Bedarfsposition mit GB
*** Bezugsbeschreibung
in regelmäßiger Arbeitszeit
Menge: 10,000 h

**4.1.20 Monteur, Mo-Fr, 6:00 Uhr bis 20:00 Uhr**
*** Bedarfsposition mit GB
*** wie Position 4.1.10
in regelmäßiger Arbeitszeit
Menge: 10,000 h

**4.1.30 Montagehelfer, Mo-Fr, 6:00 Uhr bis 20:00 Uhr**
*** Bedarfsposition mit GB
*** wie Position 4.1.10
in regelmäßiger Arbeitszeit
Menge: 10,000 h

**4.1.40 Obermonteur, Mo-Fr, 20:00 Uhr bis 6:00 Uhr**
*** Bedarfsposition mit GB
*** wie Position 4.1.10
außerhalb regelmäßiger Arbeitszeit
Menge: 10,000 h

**4.1.50 Monteur, Mo-Fr, 20:00 Uhr bis 6:00 Uhr**
*** Bedarfsposition mit GB
*** wie Position 4.1.10
außerhalb regelmäßiger Arbeitszeit
Menge: 10,000 h

**4.1.60 Montagehelfer, Mo-Fr, 20:00 Uhr bis 6:00 Uhr**
*** Bedarfsposition mit GB
*** wie Position 4.1.10
außerhalb regelmäßiger Arbeitszeit
Menge: 10,000 h
